# Hoja exterior de sistema de fachada ventilada de 1,3 cm de espesor

- Propiedad del archivo: CYPE INGENIEROS, S.A.
- Formato: FIEBDC-3/2002
- Ámbito geográfico: México
- Costes indirectos: 0.03 %
- Gastos generales: 13.00 %
- Beneficio industrial: 6.00 %
- IVA: 15.00 %

## F Fachadas

### FA Ventiladas

#### FAY Sistemas de hoja exterior para fachada ventilada

**FAY015** m² Hoja exterior de sistema de fachada ventilada de 1,3 cm de espesor, de baldosa de gres porcelánico, de gran formato, para fachadas, serie Madera, modelo Yosemite "KERABEN SYSTEMS", acabado Arce, de 100x50x1,3 cm, colocado con junta corrida y grapa vista.
Ejecución de hoja exterior de sistema de fachada ventilada de 1,3 cm de espesor, de baldosa de gres porcelánico, de gran formato, para fachadas, serie Madera, modelo Yosemite "KERABEN SYSTEMS", acabado Arce, de 100x50x1,3 cm, colocado con junta corrida y grapa vista, con parte proporcional de perfilería compuesta por ménsula de anclaje, perfil vertical, pletina de anclaje, pernos y tornillos, formación de dinteles, botaguas, jambas y mochetas, juntas, realización de encuentros y piezas especiales.
Incluye: Preparación de los elementos de sujeción incorporados previamente a la obra. Replanteo de los ejes verticales y horizontales de las juntas. Realización de todos los trabajos necesarios para la resolución de los huecos. Alineación, aplomado y nivelación del acabado cerámico. Fijación definitiva de las piezas a la subestructura soporte. Limpieza final del paramento.
Criterio de medición de proyecto: Superficie medida según documentación gráfica de Proyecto, sin duplicar esquinas ni encuentros, deduciendo todos los huecos.
Criterio de medición de obra: Se medirá la superficie realmente ejecutada según especificaciones de Proyecto, sin duplicar esquinas ni encuentros, deduciendo todos los huecos.

| Código | Ud | Descripción | Rendimiento | Precio | Importe |
|---|---|---|---|---|---|
| mt12ker010aaa | m² | Baldosa de gres porcelánico, de gran formato, para fachadas, serie Madera, modelo Yosemite "KERABEN SYSTEMS", acabado Arce, de 100x50x1,3 cm, colocado con junta corrida y grapa vista, con parte proporcional de perfilería compuesta por ménsula de anclaje, perfil vertical, pletina de anclaje, pernos y tornillos. (material) | 1.050 | 128.67 | 135.10 |
| op00ato010 |  | Atornillador. | 1.000 | 0.00 | 0.00 |
| mo048 | h | Oficial montador de sistemas de fachadas prefabricadas. (mano de obra) | 1.527 | 2.51 | 3.83 |
| mo091 | h | Ayudante montador de sistemas de fachadas prefabricadas. (mano de obra) | 1.527 | 1.51 | 2.31 |
| % | % | Costes directos complementarios | 3 % | 141.24 | 4.24 |
|  |  | Costes directos |  |  | 145.48 |
