# Hoja exterior de sistema de fachada ventilada

- Propiedad del archivo: CYPE INGENIEROS, S.A.
- Formato: FIEBDC-3/2002
- Ámbito geográfico: México
- Costes indirectos: 3.00 %
- Gastos generales: 13.00 %
- Beneficio industrial: 6.00 %
- IVA: 15.00 %

## F Fachadas

### FA Ventiladas

#### FAY Sistemas de hoja exterior para fachada ventilada

**FAY045** m² Hoja exterior de sistema de fachada ventilada, de 4 mm de espesor, de panel composite Stacbond "CORTIZO", de 660x4890x4 mm, formado por dos láminas de aleación de aluminio 3005-H44, de 0,5 mm de espesor, con lacado exterior color rojo RAL 3020, unidas por un núcleo de resinas termoplásticas, de 3 mm de espesor, colocado con modulación vertical, mediante sistema STB-Remachado de fijación vista, con remaches sobre una subestructura de aluminio.
Ejecución de hoja exterior de sistema de fachada ventilada, de 4 mm de espesor de panel composite Stacbond "CORTIZO", con DIT del Instituto Eduardo Torroja nº 553/10, de 660x4890x4 mm, formado por dos láminas de aleación de aluminio 3005-H44, de 0,5 mm de espesor, con lacado exterior color rojo RAL 3020, unidas por un núcleo de resinas termoplásticas, de 3 mm de espesor, colocado con modulación vertical, mediante sistema STB-Remachado de fijación vista, con remaches sobre una subestructura de aluminio; incluso parte proporcional de montantes realizados con perfilería Omega SCH-1-59, anclajes SCH-2 para fijación de los montantes al paramento y perfil travesaño de unión entre montantes SCR-3, que forman la subestructura sobre la que se fijan los paneles, formación de dinteles, botaguas, jambas y mochetas, juntas, realización de encuentros y piezas especiales.
Incluye: Preparación de los elementos de sujeción incorporados previamente a la obra. Replanteo de los ejes verticales y horizontales de las juntas. Realización de todos los trabajos necesarios para la resolución de los huecos. Alineación, aplomado y nivelación del acabado. Fijación definitiva de las piezas a la subestructura soporte. Limpieza final del paramento.
Criterio de medición de proyecto: Superficie medida según documentación gráfica de Proyecto, sin duplicar esquinas ni encuentros, deduciendo todos los huecos.
Criterio de medición de obra: Se medirá la superficie realmente ejecutada según especificaciones de Proyecto, sin duplicar esquinas ni encuentros, deduciendo todos los huecos.

| Código | Ud | Descripción | Rendimiento | Precio | Importe |
|---|---|---|---|---|---|
| mt12prc010eHa | m² | Panel composite Stacbond "CORTIZO", con DIT del Instituto Eduardo Torroja nº 553/10, de 660x4890x4 mm, formado por dos láminas de aleación de aluminio 3005-H44, de 0,5 mm de espesor, con lacado exterior color rojo RAL 3020, unidas por un núcleo de resinas termoplásticas, de 3 mm de espesor, colocado con modulación vertical, mediante sistema STB-Remachado de fijación vista, con remaches sobre una subestructura de aluminio; incluso parte proporcional de montantes realizados con perfilería Omega SCH-1-59, anclajes SCH-2 para fijación de los montantes al paramento y perfil travesaño de unión entre montantes SCR-3, que forman la subestructura sobre la que se fijan los paneles. (material) | 1.050 | 164.72 | 172.96 |
| op00ato010 |  | Atornillador. | 1.000 | 0.00 | 0.00 |
| mo051 | h | Oficial montador de sistemas de fachadas prefabricadas. (mano de obra) | 0.916 | 2.51 | 2.30 |
| mo097 | h | Ayudante montador de sistemas de fachadas prefabricadas. (mano de obra) | 0.916 | 1.51 | 1.38 |
| % | % | Costes directos complementarios | 3 % | 176.64 | 5.30 |
|  |  | Costes directos |  |  | 181.94 |
