# Sistema de fachada "KNAUF" Aquapanel WM211C.es

- Propiedad del archivo: CYPE INGENIEROS, S.A.
- Formato: FIEBDC-3/2002
- Ámbito geográfico: México
- Costes indirectos: 3.00 %
- Gastos generales: 13.00 %
- Beneficio industrial: 6.00 %
- IVA: 15.00 %

## F Fachadas

### FA Ventiladas

#### FAZ Sistemas de fachada ventilada, repellables

**FAZ010** m² Sistema de fachada "KNAUF" Aquapanel WM211C.es, (12,5+75+5+15)/400, para su uso como hoja interior de fachada ventilada, formado por una placa Aquapanel Outdoor de 12,5 mm de espesor, atornillada desde el lado exterior a una estructura metálica de acero Z2 (Z275) galvanizado normal de canales horizontales de 75/40/0,7 mm GRC 0,70, anclados a la parte superior e inferior de las losas y montantes verticales de 75/50/0,70 mm GRC 0,70 con una modulación de 400 mm entre ejes, de canal a canal y disposición normal "N"; barrera impermeable al agua Tyvek StuccoWrap entre los perfiles y la placa; dos placas que se atornillan desde el lado interior a los montantes (una placa tipo Standard (A) de 5 mm de espesor y una placa tipo Standard + Aluminio (BV) de 15 mm de espesor); preparado como soporte del acabado exterior de la fachada ventilada (no incluido en este precio).
Suministro y montaje de sistema de fachada "KNAUF" Aquapanel WM211C.es, para su uso como hoja interior de fachada ventilada, formado por una estructura metálica de acero Z2 (Z275) galvanizado normal de canales horizontales de 75/40/0,7 mm GRC 0,70 y montantes verticales de 75/50/0,70 mm GRC 0,70 con una modulación de 400 mm y disposición normal "N", sobre la que se atornillan una placa Aquapanel Outdoor de 12,5 mm de espesor desde el lado exterior y dos placas desde el lado interior (una placa tipo Standard (A) de 5 mm de espesor y una placa tipo Standard + Aluminio (BV) de 15 mm de espesor). Entre los perfiles y la placa se colocará una barrera impermeable al agua Tyvek. Incluso parte proporcional de banda acústica, pasta de agarre, tornillos, fijaciones y pasta, mortero, cinta de juntas, perfiles de remate de PVC para formación de juntas de contracción y protección de esquinas y rincones, resolución de encuentros, puntos singulares y los trabajos necesarios para la formación de huecos. Totalmente terminado y preparado para soportar el acabado exterior (no incluido en este precio), que sea compatible con él y complete el cerramiento de fachada ventilada.
Incluye: Replanteo de la estructura metálica en suelo y techo. Nivelación y limpieza de la base. Colocación de la banda acústica. Colocación, aplomado y nivelación de marcos. Fijación de canales y montantes. Paso de instalaciones. Colocación de la lámina impermeabilizante. Colocación y atornillado de la placa exterior a la estructura. Tratamiento de huecos. Colocación y atornillado de las placas interiores a la estructura. Enrasado y alisado con mortero y cinta de juntas. Colocación de cinta de juntas.
Criterio de medición de proyecto: Superficie medida según documentación gráfica de Proyecto, sin duplicar esquinas ni encuentros, deduciendo los huecos de superficie mayor de 2 m².
Criterio de medición de obra: Se medirá la superficie realmente ejecutada según especificaciones de Proyecto, sin duplicar esquinas ni encuentros, deduciendo los huecos de superficie mayor de 2 m², añadiendo a cambio la superficie de la parte interior del hueco, correspondiente al desarrollo de jambas y dinteles.

| Código | Ud | Descripción | Rendimiento | Precio | Importe |
|---|---|---|---|---|---|
| mt12pck020d | m | Banda acústica de dilatación "KNAUF" de 95 mm de anchura. (material) | 1.200 | 0.50 | 0.60 |
| mt12pak020b | m | Canal 75/40/0,7 mm GRC 0,70 "KNAUF" de acero Z2 (Z275) galvanizado normal, para sistema Aquapanel Outdoor. (material) | 0.700 | 2.45 | 1.72 |
| mt12pak030bb | m | Montante 75/50/0,70 mm GRC 0,70 "KNAUF" de acero Z2 (Z275) galvanizado normal, para sistema Aquapanel Outdoor. (material) | 2.750 | 3.47 | 9.54 |
| mt12pak070 | m² | Lámina impermeable al agua y permeable al vapor de agua, Tyvek StuccoWrap "KNAUF". (material) | 1.100 | 4.83 | 5.31 |
| mt12pak010a | m² | Placa de cemento Portland Aquapanel Outdoor "KNAUF" 12,5x1200x2400, revestida con una capa de fibra de vidrio embebida en ambas caras. (material) | 1.000 | 24.62 | 24.62 |
| mt12pak040b | Ud | Tornillo Aquapanel Maxi TB 39 mm "KNAUF". (material) | 20.000 | 0.09 | 1.80 |
| mt12psg220 | Ud | Fijación compuesta por taquete y tornillo 5x27. (material) | 1.600 | 0.06 | 0.10 |
| mt12ppk010a | m² | Tablero de yeso laminado A / - 1200 / longitud / 12,5 / borde afinado, Standard "KNAUF". (material) | 1.000 | 4.47 | 4.47 |
| mt12ppk010e | m² | Tablero de yeso laminado BV / - 1200 / longitud / 15 / borde afinado, Standard + Aluminio "KNAUF". (material) | 1.000 | 9.50 | 9.50 |
| mt12ptk010cd | Ud | Tornillo autoperforante TN "KNAUF" 3,5x25. (material) | 9.000 | 0.01 | 0.09 |
| mt12ptk010cg | Ud | Tornillo autoperforante TN "KNAUF" 3,5x45. (material) | 18.000 | 0.01 | 0.18 |
| mt12pik015 | kg | Pasta de agarre Perlfix "KNAUF". (material) | 0.100 | 0.58 | 0.06 |
| mt12pik010a | kg | Pasta de juntas Jointfiller 24 H "KNAUF". (material) | 0.500 | 1.27 | 0.64 |
| mt12pck010a | m | Cinta de juntas "KNAUF" de 50 mm de anchura. (material) | 1.600 | 0.03 | 0.05 |
| mt12pak060 | kg | Mortero de juntas Aquapanel "KNAUF", color gris. (material) | 0.600 | 2.58 | 1.55 |
| mt12pak050 | m | Cinta de juntas Aquapanel Outdoor "KNAUF". (material) | 2.100 | 0.53 | 1.11 |
| op00ato010 |  | Atornillador. | 1.000 | 0.00 | 0.00 |
| mo051 | h | Oficial montador de sistemas de fachadas prefabricadas. (mano de obra) | 0.374 | 2.51 | 0.94 |
| mo097 | h | Ayudante montador de sistemas de fachadas prefabricadas. (mano de obra) | 0.374 | 1.51 | 0.56 |
| mo052 | h | Oficial montador de mamparas y sistemas de placas. (mano de obra) | 0.374 | 2.51 | 0.94 |
| mo098 | h | Ayudante montador de mamparas y sistemas de placas. (mano de obra) | 0.374 | 1.51 | 0.56 |
| % | % | Costes directos complementarios | 3 % | 64.34 | 1.93 |
|  |  | Costes directos |  |  | 66.27 |
