# Dintel prefabricado de concreto

- Propiedad del archivo: CYPE INGENIEROS, S.A.
- Formato: FIEBDC-3/2002
- Ámbito geográfico: México
- Divisa: MXN
- Costes indirectos: 3.00 %
- Gastos generales: 13.00 %
- Beneficio industrial: 6.00 %
- IVA: 16.00 %

## F Fachadas y muros divisorios

### FC Dinteles, cargaderos y cajones de persiana

#### FCH Prefabricados de concreto

**FCH030** m Dintel prefabricado de concreto, de 13x5 cm, con goterón y anclaje metálico de acero galvanizado, apoyado sobre las jambas, asentado con una capa de mortero de cemento, confeccionado en obra, con aditivo hidrófugo, dosificación 1:4, con un espesor de 25 mm, anclado a la mampostería. Incluso masilla de poliuretano para el sellado de juntas.
Dintel prefabricado de concreto, de 13x5 cm, con goterón y anclaje metálico de acero galvanizado, apoyado sobre las jambas, asentado con una capa de mortero de cemento, confeccionado en obra, con aditivo hidrófugo, dosificación 1:4, con un espesor de 25 mm, anclado a la mampostería. Incluso masilla de poliuretano para el sellado de juntas.
Incluye: Limpieza y preparación del plano de apoyo. Replanteo del nivel de apoyo del dintel. Marcado de los puntos de fijación de los anclajes. Presentación del dintel. Aplomado y nivelación. Instalación del apeo. Resolución de las uniones de los anclajes a la mampostería. Sellado de juntas y limpieza del dintel. Retirada del apeo.
Criterio de cuantificación de proyecto: Longitud medida según documentación gráfica de Proyecto, incluyendo las entregas en los apoyos.
Criterio de cuantificación de obra: Se medirá la longitud realmente ejecutada según especificaciones de Proyecto, incluyendo las entregas en los apoyos.

| Código | Ud | Descripción | Rendimiento | Precio | Importe |
|---|---|---|---|---|---|
| mt08aaa010a | m³ | Agua. (material) | 0.006 | 20.44 | 0.12 |
| mt01arg005a | t | Arena de cantera, para mortero hecho en obra. (material) | 0.005 | 283.85 | 1.42 |
| mt08cem000f | kg | Cemento gris en sacos. (material) | 1.140 | 2.00 | 2.28 |
| mt08adt010 | kg | Aditivo hidrófugo para impermeabilización de morteros u concretos. (material) | 0.023 | 16.35 | 0.38 |
| mt20dhp010b | m | Dintel prefabricado de concreto, de 13x5 cm, con goterón y anclaje metálico de acero galvanizado. (material) | 1.050 | 393.41 | 413.08 |
| mt20wwa030 | Ud | Bote de masilla de poliuretano impermeable (310 cm³). (material) | 0.043 | 124.02 | 5.33 |
| mq06hor010 | h | Revolvedora de concreto. (maquinaria) | 0.012 | 23.07 | 0.28 |
| op00amo010 |  | Amoladora o radial. | 1.000 | 0.00 | 0.00 |
| mo020 | h | Oficial albañil. (mano de obra) | 0.291 | 78.26 | 22.77 |
| mo113 | h | Cabo albañil. (mano de obra) | 0.582 | 45.47 | 26.46 |
| % | % | Herramienta menor | 2 % | 472.12 | 9.44 |
|  |  | Costes directos |  |  | 481.56 |
