# Cancelería de aluminio, lacado estándar, para conformado de ventana ojo de buey fija de aluminio lacado estándar, de 80 cm de diámetro, gama básica, formada por una hoja, y con premarco

- Propiedad del archivo: CYPE INGENIEROS, S.A.
- Formato: FIEBDC-3/2002
- Ámbito geográfico: México
- Costes indirectos: 3.00 %
- Gastos generales: 13.00 %
- Beneficio industrial: 6.00 %
- IVA: 15.00 %

## F Fachadas

### FC Puertas y ventanas exteriores

#### FCL Aluminio

**FCL062** Ud Cancelería de aluminio, lacado estándar, para conformado de ventana ojo de buey fija de aluminio lacado estándar, de 80 cm de diámetro, gama básica, formada por una hoja, y con premarco.
Suministro y montaje de cancelería de aluminio, lacado estándar, para conformado de ventana ojo de buey fija de aluminio lacado estándar, de 80 cm de diámetro, gama básica, formada por una hoja, y con premarco. Compuesta por perfiles extrusionados formando marcos y hojas, tornillería de acero inoxidable, elementos de estanqueidad, accesorios y utillajes de mecanizado homologados. Incluso parte proporcional de garras de fijación, sellado perimetral de juntas por medio de un cordón de silicona neutra y ajuste final en obra. Elaborada en taller, con clasificación a la permeabilidad al aire, clasificación a la estanqueidad al agua y clasificación a la resistencia a la carga del viento. Totalmente montada y probada.
Incluye: Colocación de puertas y ventanas. Ajuste final de la hoja. Sellado de juntas perimetrales.
Criterio de medición de proyecto: Número de unidades previstas, según documentación gráfica de Proyecto.
Criterio de medición de obra: Se medirá el número de unidades realmente ejecutadas según especificaciones de Proyecto.

| Código | Ud | Descripción | Rendimiento | Precio | Importe |
|---|---|---|---|---|---|
| mt25pfx175ae | Ud | Ventana ojo de buey fija de aluminio lacado estándar, de 80 cm de diámetro, gama básica, incluso perfiles para conformado de premarco y junquillo con el certificado de calidad QUALICOAT. (material) | 1.000 | 250.48 | 250.48 |
| mt15sja100 | Ud | Cartucho de masilla de silicona neutra. (material) | 0.112 | 3.75 | 0.42 |
| op00ato010 |  | Atornillador. | 1.000 | 0.00 | 0.00 |
| mo017 | h | Oficial 1ª cerrajero. (mano de obra) | 3.644 | 2.47 | 9.00 |
| mo057 | h | Ayudante cerrajero. (mano de obra) | 3.640 | 1.51 | 5.50 |
| % | % | Costes directos complementarios | 2 % | 265.40 | 5.31 |
|  |  | Costes directos |  |  | 270.71 |
