# Barandal de fachada en forma recta

- Propiedad del archivo: CYPE INGENIEROS, S.A.
- Formato: FIEBDC-3/2002
- Ámbito geográfico: México
- Divisa: MXN
- Costes indirectos: 3.00 %
- Gastos generales: 13.00 %
- Beneficio industrial: 6.00 %
- IVA: 16.00 %

## F Fachadas y muros divisorios

### FD Defensas

#### FDD Barandales y pasamanos

**FDD050** m Barandal de fachada en forma recta, de 100 cm de altura, de aluminio anodizado color natural, formado por: bastidor compuesto de barandal superior e inferior de perfil cuadrado de 40x40 mm y postes de perfil cuadrado de 40x40 mm con una separación de 100 cm entre sí; entrepaño para relleno de los huecos del bastidor compuesto de placas laminadas compactas de alta presión (HPL), Meteon FR "TRESPA", Uni Colours acabado White, textura satinada Satin, y pasamanos de perfil curvo de 70 mm, fijada mediante anclaje mecánico de expansión.
Barandal de fachada en forma recta, de 100 cm de altura de aluminio anodizado color natural, formado por: bastidor compuesto de barandal superior e inferior de perfil cuadrado de 40x40 mm y postes de perfil cuadrado de 40x40 mm con una separación de 100 cm entre sí; entrepaño para relleno de los huecos del bastidor compuesto de placas laminadas compactas de alta presión (HPL), Meteon FR "TRESPA", Uni Colours acabado White, textura satinada Satin, y pasamanos de perfil curvo de 70 mm. Incluso pletinas para fijación mediante atornillado en elemento de concreto con taquetes de expansión y tornillos de acero. Elaboración en taller y ajuste final en obra.
Incluye: Marcado de los puntos de fijación del bastidor. Presentación del tramo de barandal de forma que los puntos de anclaje del bastidor se sitúen en los puntos marcados. Aplomado y nivelación. Resolución de las uniones entre tramos de barandal. Resolución de las uniones al paramento. Montaje de elementos complementarios.
Criterio de cuantificación de proyecto: Longitud medida a ejes, según documentación gráfica de Proyecto.
Criterio de cuantificación de obra: Se medirá, en la dirección del pasamanos, a ejes, la longitud realmente ejecutada según especificaciones de Proyecto.

| Código | Ud | Descripción | Rendimiento | Precio | Importe |
|---|---|---|---|---|---|
| mt25dba030a | m | Pilastra cuadrada de 40x40 mm, de aluminio anodizado de 15 micras, color natural, montada en taller, para barandal. (material) | 2.100 | 96.66 | 202.99 |
| mt25dba040a | m | Barandal cuadrado de 40x40 mm, de aluminio anodizado de 15 micras, color natural, montado en taller, para barandal. (material) | 2.100 | 142.78 | 299.84 |
| mt12prt010ziaa1 | m² | Placa laminada compacta de alta presión (HPL), Meteon FR "TRESPA", Uni Colours acabado White, textura satinada Satin, Euroclase B-s2, d0 de reacción al fuego, a base de resinas termoendurecibles que no contienen urea-formaldehído, reforzada de forma homogénea con fibras de madera certificada FSC o PEFC, con superficie decorativa EBC (Electron Beam Curing), no melamínica y con propiedades antigraffiti durante toda su vida útil, con resistencia a los rayos ultravioleta según Prueba Florida no inferior a 4-5 al contrastar con la escala de grises de ISO 105-A02; con piezas especiales para la resolución de puntos singulares. (material) | 0.630 | 925.82 | 583.27 |
| mt25dba010a | m | Pasamanos curvo de 70 mm, de aluminio anodizado de 15 micras, color natural, montado en taller, para barandal. (material) | 1.050 | 142.78 | 149.92 |
| mt26aaa023a | Ud | Anclaje mecánico con taquete de expansión de acero galvanizado, tuerca y arandela. (material) | 2.000 | 22.78 | 45.56 |
| op00ato010 |  | Atornillador. | 1.000 | 0.00 | 0.00 |
| op00tal010 |  | Taladro. | 1.000 | 0.00 | 0.00 |
| op00amo010 |  | Amoladora o radial. | 1.000 | 0.00 | 0.00 |
| mo011 | h | Oficial montador. (mano de obra) | 0.806 | 80.58 | 64.95 |
| mo080 | h | Ayudante montador. (mano de obra) | 0.507 | 47.38 | 24.02 |
| % | % | Herramienta menor | 2 % | 1370.55 | 27.41 |
|  |  | Costes directos |  |  | 1397.96 |
