# Persiana de lamas fijas prefabricada de concreto de 50x50 cm, de color gris

- Propiedad del archivo: CYPE INGENIEROS, S.A.
- Formato: FIEBDC-3/2002
- Ámbito geográfico: México
- Costes indirectos: 3.00 %
- Gastos generales: 13.00 %
- Beneficio industrial: 6.00 %
- IVA: 15.00 %

## F Fachadas

### FD Defensas de exteriores

#### FDP Persianas y capialzados

**FDP020** Ud Persiana de lamas fijas prefabricada de concreto de 50x50 cm, de color gris.
Suministro y montaje de persiana de lamas fijas prefabricada de concreto de 50x50 cm, de color gris, asentada con mortero de cemento 1:6. Totalmente montada.
Incluye: Replanteo de la pieza en el hueco. Colocación y aplomado. Repaso de juntas y limpieza.
Criterio de medición de proyecto: Número de unidades previstas, según documentación gráfica de Proyecto.
Criterio de medición de obra: Se medirá el número de unidades realmente ejecutadas según especificaciones de Proyecto.

| Código | Ud | Descripción | Rendimiento | Precio | Importe |
|---|---|---|---|---|---|
| mt09mor010c | m³ | Mortero de cemento CEM II/B-P 32,5 N tipo M-5, confeccionado en obra con 250 kg/m³ de cemento y una proporción en volumen 1/6. (material) | 0.003 | 118.22 | 0.35 |
| mt20thp010d | Ud | Persiana de lamas fijas prefabricadas de concreto, 50x50 cm, color gris. (material) | 1.000 | 29.81 | 29.81 |
| mo019 | h | Oficial albañil. (mano de obra) | 0.780 | 2.43 | 1.90 |
| mo111 | h | Cabo albañil. (mano de obra) | 0.390 | 1.45 | 0.57 |
| % | % | Costes directos complementarios | 2 % | 32.63 | 0.65 |
|  |  | Costes directos |  |  | 33.28 |
