# Capa interior de muro colindante de dos hojas, de mampostería de bloque de concreto repellable

- Propiedad del archivo: CYPE INGENIEROS, S.A.
- Formato: FIEBDC-3/2002
- Ámbito geográfico: México
- Divisa: MXN
- Costes indirectos: 3.00 %
- Gastos generales: 13.00 %
- Beneficio industrial: 6.00 %
- IVA: 16.00 %

## F Fachadas y muros divisorios

### FF Mampostería no estructural

#### FFD Capa interior para revestir en muro colindante de dos hojas

**FFD020** m² Capa interior de muro colindante de dos hojas, de mampostería de bloque de concreto repellable.
Capa interior de muro colindante de dos hojas, de 10 cm de espesor, de mampostería de bloque hueco de concreto pesado, repellable, 10x20x40 cm, con juntas de 10 mm de espesor, con juntas de 10 mm de espesor, asentada con mortero de cemento confeccionado en obra, con 250 kg/m³ de cemento, color gris, dosificación 1:6, suministrado en sacos.
Incluye: Replanteo, planta a planta. Marcado en las columnas de los niveles de referencia general de planta y de nivel de piso terminado. Preparación del mortero. Asiento de la primera hilada sobre capa de mortero. Colocación y aplomado de miras de referencia. Tendido de hilos entre miras. Colocación de plomos fijos en las aristas. Colocación de las piezas por hiladas a nivel. Encuentro de la mampostería con la losa superior. Limpieza del paramento.
Criterio de cuantificación de proyecto: Superficie medida según documentación gráfica de Proyecto, sin duplicar esquinas ni encuentros.
Criterio de cuantificación de obra: Se medirá la superficie realmente ejecutada según especificaciones de Proyecto, sin duplicar esquinas ni encuentros.

| Código | Ud | Descripción | Rendimiento | Precio | Importe |
|---|---|---|---|---|---|
| mt02bhg090ee | Ud | Bloque hueco de concreto pesado, repellable, 10x20x40 cm; con el precio incrementado el 20% en concepto de piezas especiales. Según NMX-C-441-ONNCCE. (material) | 13.000 | 10.89 | 141.57 |
| mt08aaa010a | m³ | Agua. (material) | 0.004 | 22.86 | 0.09 |
| mt01arg005a | t | Arena de cantera, para mortero hecho en obra. (material) | 0.011 | 315.71 | 3.47 |
| mt08cem000f | kg | Cemento gris en sacos. (material) | 1.764 | 2.24 | 3.95 |
| mq06hor010 | h | Revolvedora de concreto eléctrica con una capacidad de amasado de 160 l. (maquinaria) | 0.006 | 53.58 | 0.32 |
| op00roz010 |  | Rozadora. | 1.000 | 0.00 | 0.00 |
| op00amo010 |  | Amoladora o radial. | 1.000 | 0.00 | 0.00 |
| mo021 | h | Oficial albañil especializado en trabajos de mampostería. (mano de obra) | 0.433 | 119.98 | 51.95 |
| mo114 | h | Peón albañil especializado en trabajos de mampostería. (mano de obra) | 0.319 | 70.30 | 22.43 |
| % | % | Herramienta menor | 3 % | 223.78 | 6.71 |
|  |  | Costes directos |  |  | 230.49 |
