# Hoja exterior de cerramiento de fachada

- Propiedad del archivo: CYPE INGENIEROS, S.A.
- Formato: FIEBDC-3/2002
- Ámbito geográfico: México
- Costes indirectos: 0.03 %
- Gastos generales: 13.00 %
- Beneficio industrial: 6.00 %
- IVA: 15.00 %

## F Fachadas

### FF Mamposterías y trasdosados

#### FFZ Hoja exterior repellable en fachada

**FFZ025** m² Hoja exterior de cerramiento de fachada, de 10 cm de espesor de mampostería, de bloque hueco de concreto, para revestir, color gris, 40x20x10 cm, resistencia normalizada R10 (10 N/mm²), asentada con mortero de cemento 1:5, con cámara de aire ventilada (drenaje no incluido en este precio).
Ejecución de hoja exterior de 10 cm de espesor de mampostería, en cerramiento de fachada, de bloque hueco de concreto, para revestir, color gris, 40x20x10 cm, resistencia normalizada R10 (10 N/mm²), asentada con mortero de cemento 1:5, con apoyo mínimo de las 2/3 partes del bloque sobre la losa, o sobre angulares de acero laminado galvanizado en caliente fijados a los frentes de las losas si, por errores de ejecución, el bloque no apoya sus 2/3 partes sobre la losa. Incluso parte proporcional de aberturas de ventilación, 10 cm² por cada m de fachada (orificios o rejillas), para ventilación de la cámara (drenaje no incluido en este precio), mermas, roturas, adarajas, acabado de los frentes de las losas con plaquetas de concreto, colocadas con mortero de alta adherencia, encuentro con columnas, formación de esquinas, petos de techumbre, formación de dinteles mediante piezas dintel con armado y macizado de concreto, jambas y mochetas, juntas de contracción, ejecución de encuentros y puntos singulares.
Incluye: Definición de los planos de fachada mediante plomos. Replanteo, planta a planta. Rectificación de irregularidades de la losa terminada. Marcado en las columnas de los niveles de referencia general de planta y de nivel de piso terminado. Asiento de la primera hilada sobre capa de mortero. Colocación y aplomado de miras de referencia. Tendido de hilos entre miras. Colocación de plomos fijos en las aristas. Colocación de las piezas por hiladas a nivel. Acabado de los frentes de las losas, muros y columnas. Realización de todos los trabajos necesarios para la resolución de los huecos. Realización de aberturas de ventilación.
Criterio de medición de proyecto: Superficie medida según documentación gráfica de Proyecto, sin duplicar esquinas ni encuentros, incluyendo el acabado de los frentes de las losas, deduciendo los huecos de superficie mayor de 4 m².
Criterio de medición de obra: Se medirá la superficie realmente ejecutada según especificaciones de Proyecto, sin duplicar esquinas ni encuentros, incluyendo el acabado de los frentes de las losas, deduciendo los huecos de superficie mayor de 4 m².

| Código | Ud | Descripción | Rendimiento | Precio | Importe |
|---|---|---|---|---|---|
| mt02bhg010a | Ud | Bloque hueco de concreto, para revestir, color gris, 40x20x10 cm, resistencia normalizada R10 (10 N/mm²), incluso parte proporcional de piezas especiales: cadenas y medios. (material) | 12.600 | 0.40 | 5.04 |
| mt09mor010d | m³ | Mortero de cemento CEM II/B-P 32,5 N tipo M-7,5, confeccionado en obra con 300 kg/m³ de cemento y una proporción en volumen 1/5. (material) | 0.007 | 125.40 | 0.88 |
| mt08adt010 | kg | Aditivo hidrófugo para impermeabilización de morteros u concretos. (material) | 0.042 | 0.77 | 0.03 |
| mt07aco080a | kg | Acero fy=4200 kg/cm², elaborado en taller y colocado en obra, diámetros varios, según NMX-C-407-ONNCCE. (material) | 2.500 | 0.69 | 1.73 |
| mt02bhg012a | Ud | Plaqueta de concreto gris, 20x17x4 cm, para revestir. (material) | 5.000 | 0.26 | 1.30 |
| op00amo010 |  | Amoladora o radial. | 1.000 | 0.00 | 0.00 |
| mo020 | h | Oficial albañil en trabajos de albañilería. (mano de obra) | 0.562 | 2.43 | 1.37 |
| mo106 | h | Cabo albañil en trabajos de albañilería. (mano de obra) | 0.311 | 1.45 | 0.45 |
| % | % | Costes directos complementarios | 3 % | 10.80 | 0.32 |
|  |  | Costes directos |  |  | 11.12 |
