# Muro divisorio interior con paneles de sectorización

- Propiedad del archivo: CYPE INGENIEROS, S.A.
- Formato: FIEBDC-3/2002
- Ámbito geográfico: México
- Divisa: MXN
- Costes indirectos: 3.00 %
- Gastos generales: 13.00 %
- Beneficio industrial: 6.00 %
- IVA: 16.00 %

## F Fachadas y muros divisorios

### FI Muros divisorios ligeros

#### FIM Paneles de sectorización

**FIM015** m² Muro divisorio interior con paneles de sectorización.
Muro divisorio interior con paneles machihembrados de sectorización de acero con aislamiento incorporado, de 80 mm de espesor y 1150 mm de anchura, Euroclase A2-s1, d0 de reacción al fuego, resistencia al fuego EI 90, formados por dos paramentos de lámina de acero estándar acabado prelacado, de espesor exterior 0,5 mm y espesor interior 0,5 mm y alma aislante de lana de roca de densidad media 55 kg/m³, remates y accesorios. Incluso replanteo, mermas, remates, cubrejuntas y accesorios de fijación. Totalmente montada.
Incluye: Replanteo de los paneles. Colocación y fijación de los paneles. Remates.
Criterio de cuantificación de proyecto: Superficie medida según documentación gráfica de Proyecto, sin duplicar esquinas ni encuentros, deduciendo los huecos de superficie mayor de 3 m².
Criterio de cuantificación de obra: Se medirá la superficie realmente ejecutada según especificaciones de Proyecto, sin duplicar esquinas ni encuentros, deduciendo los huecos de superficie mayor de 3 m².

| Código | Ud | Descripción | Rendimiento | Precio | Importe |
|---|---|---|---|---|---|
| mt12ppa020k | m² | Panel machihembrado de sectorización de acero con aislamiento incorporado, de 80 mm de espesor y 1150 mm de anchura, Euroclase A2-s1, d0 de reacción al fuego, resistencia al fuego EI 90, formado por dos paramentos de lámina de acero estándar acabado prelacado, de espesor exterior 0,5 mm y espesor interior 0,5 mm y alma aislante de lana de roca de densidad media 55 kg/m³, remates y accesorios. (material) | 1.050 | 538.86 | 565.80 |
| mt13ccg030e | Ud | Tornillo autorroscante de 4,2x13 mm de acero inoxidable, con arandela. (material) | 6.000 | 0.72 | 4.32 |
| op00ciz010 |  | Cizalla. | 1.000 | 0.00 | 0.00 |
| op00roe010 |  | Roedora. | 1.000 | 0.00 | 0.00 |
| op00ato010 |  | Atornillador. | 1.000 | 0.00 | 0.00 |
| op00tal010 |  | Taladro. | 1.000 | 0.00 | 0.00 |
| mo053 | h | Oficial montador de mamparas y sistemas de placas. (mano de obra) | 0.413 | 105.28 | 43.48 |
| mo100 | h | Ayudante montador de mamparas y sistemas de placas. (mano de obra) | 0.413 | 62.34 | 25.75 |
| % | % | Herramienta menor | 2 % | 639.35 | 12.79 |
|  |  | Costes directos |  |  | 652.14 |
