# Revestimiento de frente de losa de 30 cm de peralte, con tabiques de barro huecos sencillos, para revestir, 24x11,5x4 cm, asentados con mortero de alta adherencia y aditivo hidrófugo

- Propiedad del archivo: CYPE INGENIEROS, S.A.
- Formato: FIEBDC-3/2002
- Ámbito geográfico: México
- Costes indirectos: 3.00 %
- Gastos generales: 13.00 %
- Beneficio industrial: 6.00 %
- IVA: 15.00 %

## F Fachadas y muros divisorios

### FR Frentes de losa

#### FRC De piezas cerámicas

**FRC010** m Revestimiento de frente de losa de 30 cm de peralte, con tabiques de barro huecos sencillos, para revestir, 24x11,5x4 cm, asentados con mortero de alta adherencia y aditivo hidrófugo.
Ejecución de revestimiento de frente de losa de 30 cm de peralte, con tabiques de barro huecos sencillos, para revestir, 24x11,5x4 cm, asentados con mortero de alta adherencia y aditivo hidrófugo. Incluso parte proporcional de preparación y regularización de la superficie soporte, cortes, resolución de esquinas, mermas y roturas y limpieza.
Incluye: Preparación de la superficie de apoyo. Corte de las piezas. Colocación, aplomado, nivelación y alineación. Limpieza del paramento.
Criterio de cuantificación de proyecto: Longitud medida por su mayor desarrollo lineal, según documentación gráfica de Proyecto.
Criterio de cuantificación de obra: Se medirá, por su mayor desarrollo lineal, la longitud realmente ejecutada según especificaciones de Proyecto.

| Código | Ud | Descripción | Rendimiento | Precio | Importe |
|---|---|---|---|---|---|
| mt09moe020a | m³ | Mortero cola flexible de ligantes mixtos, para la colocación en capa gruesa de piezas cerámicas en paramentos verticales exteriores. (material) | 0.021 | 59.72 | 1.25 |
| mt08adt010 | kg | Aditivo hidrófugo para impermeabilización de morteros u concretos. (material) | 0.123 | 0.94 | 0.12 |
| mt04lvc010a | Ud | Tabique de barro hueco sencillo, para revestir, 24x11,5x4 cm. (material) | 9.600 | 0.09 | 0.86 |
| op00sie030 |  | Sierra de disco de diamante, para mesa de trabajo, de corte húmedo. | 1.000 | 0.00 | 0.00 |
| mo114 | h | Peón albañil especializado en trabajos de mampostería. (mano de obra) | 0.178 | 1.13 | 0.20 |
| mo021 | h | Oficial albañil especializado en trabajos de mampostería. (mano de obra) | 0.178 | 2.24 | 0.40 |
| % | % | Costes directos complementarios | 2 % | 2.83 | 0.06 |
|  |  | Costes directos |  |  | 2.89 |
