# Sistema electrostático para protección de la fachada frente a las aves

- Propiedad del archivo: CYPE INGENIEROS, S.A.
- Formato: FIEBDC-3/2002
- Ámbito geográfico: México
- Divisa: MXN
- Costes indirectos: 3.00 %
- Gastos generales: 13.00 %
- Beneficio industrial: 6.00 %
- IVA: 16.00 %

## F Fachadas y muros divisorios

### FZ Limpieza y tratamientos superficiales

#### FZP Protección frente a las aves

**FZP010** m Sistema electrostático para protección de la fachada frente a las aves.
Sistema electrostático disuasivo, para la protección de la fachada frente a las aves, formado por conductores desnudos de acero inoxidable AISI 316L, colocados sobre soportes aislantes de policarbonato y conectados, mediante conductores aislados, a generador de impulsos alimentado por baterías solares o a través de la red eléctrica, con toma de tierra y control electrónico. Incluso accesorios, elementos de anclaje y material auxiliar. Totalmente montado, conexionado y probado, sin incluir la repercusión del andamio ni afectar a la estabilidad del elemento.
Incluye: Limpieza y preparación del plano de apoyo. Replanteo. Colocación de los soportes aislantes. Instalación en fachada de los conductores desnudos sobre los soportes. Tendido del conductor aislado, en el interior del edificio, y conexionado con el conductor de fachada. Instalación y conexionado del generador de impulsos.
Criterio de cuantificación de proyecto: Longitud medida según documentación gráfica de Proyecto.
Criterio de cuantificación de obra: Se medirá la longitud realmente ejecutada según especificaciones de Proyecto.

| Código | Ud | Descripción | Rendimiento | Precio | Importe |
|---|---|---|---|---|---|
| mt41ave010 | m | Instalación de sistema electrostático disuasivo, para la protección de la fachada frente a las aves, formado por conductores desnudos de acero inoxidable AISI 316L, colocados sobre soportes aislantes de policarbonato y conectados, mediante conductores aislados, a generador de impulsos alimentado por baterías solares o a través de la red eléctrica, con toma de tierra y control electrónico, que funciona mediante la trasmisión de molestos impulsos directos, para ahuyentar a las aves sin causarles perjuicio. (material) | 1.000 | 485.06 | 485.06 |
| mo020 | h | Oficial albañil. (mano de obra) | 0.371 | 119.98 | 44.51 |
| % | % | Herramienta menor | 2 % | 529.57 | 10.59 |
|  |  | Costes directos |  |  | 540.16 |
