# Transporte de residuos inertes de muros divisorios

- Propiedad del archivo: CYPE INGENIEROS, S.A.
- Formato: FIEBDC-3/2002
- Ámbito geográfico: México
- Divisa: MXN
- Costes indirectos: 3.00 %
- Gastos generales: 13.00 %
- Beneficio industrial: 6.00 %
- IVA: 16.00 %

## G Gestión de residuos

### GR Gestión de residuos inertes

#### GRA Transporte de residuos inertes

**GRA010** Ud Transporte de residuos inertes de muros divisorios, tejas y materiales cerámicos, producidos en obras de construcción y/o demolición, con contenedor de 5 m³, a basurero específico, instalación de tratamiento de residuos de construcción y demolición externa a la obra o centro de valorización o eliminación de residuos.
Transporte de residuos inertes de muros divisorios, tejas y materiales cerámicos, producidos en obras de construcción y/o demolición, con contenedor de 5 m³, a basurero específico, instalación de tratamiento de residuos de construcción y demolición externa a la obra o centro de valorización o eliminación de residuos. Incluso servicio de entrega, renta y recogida en obra del contenedor.
Incluye: Carga a camión del contenedor. Transporte de residuos de construcción a basurero específico, instalación de tratamiento de residuos de construcción y demolición externa a la obra o centro de valorización o eliminación de residuos.
Criterio de cuantificación de proyecto: Número de unidades previstas, según documentación gráfica de Proyecto.
Criterio de cuantificación de obra: Se medirá el número de unidades realmente transportadas según especificaciones de Proyecto.
Criterio de valoración económica: El precio incluye el viaje de ida, la descarga y el viaje de vuelta.

| Código | Ud | Descripción | Rendimiento | Precio | Importe |
|---|---|---|---|---|---|
| mq04res010cf | Ud | Carga y cambio de contenedor de 5 m³, para recogida de residuos inertes de muros divisorios, tejas y materiales cerámicos, producidos en obras de construcción y/o demolición, colocado en obra a pie de carga, incluso servicio de entrega y renta. (maquinaria) | 1.172 | 1041.32 | 1220.43 |
| % | % | Herramienta menor | 2 % | 1220.43 | 24.41 |
|  |  | Costes directos |  |  | 1244.84 |
