# Remate de balcón de mármol Blanco Tranco, hasta 20 cm de anchura y 3 cm de espesor

- Propiedad del archivo: CYPE INGENIEROS, S.A.
- Formato: FIEBDC-3/2002
- Ámbito geográfico: México
- Costes indirectos: 3.00 %
- Gastos generales: 13.00 %
- Beneficio industrial: 6.00 %
- IVA: 16.00 %

## H Remates y ayudas

### HR Remates

#### HRB Remates de balcón

**HRB010** m Remate de balcón de mármol Blanco Tranco, hasta 20 cm de anchura y 3 cm de espesor.
Formación de remate de balcón de mármol Blanco Tranco, hasta 20 cm de anchura y 3 cm de espesor, con goterón, cara y canto recto pulidos, asentado con una capa de mortero de cemento, confeccionado en obra, con aditivo hidrófugo, dosificación 1:4, creando una pendiente suficiente para evacuar el agua. Incluso emboquillado entre piezas y uniones con los cerramientos con mortero de juntas especial para revestimientos de piedra natural.
Incluye: Replanteo de las piezas. Colocación de reglas y plomadas sujetas al muro. Colocación, aplomado, nivelación y alineación. Emboquillado y limpieza.
Criterio de cuantificación de proyecto: Longitud medida por su mayor desarrollo lineal, según documentación gráfica de Proyecto.
Criterio de cuantificación de obra: Se medirá, por su mayor desarrollo lineal, la longitud realmente ejecutada según especificaciones de Proyecto, incluyendo la longitud que pudiera perderse en ingletes.

| Código | Ud | Descripción | Rendimiento | Precio | Importe |
|---|---|---|---|---|---|
| mt20zpn010gb | m | Remate de balcón de mármol Blanco Tranco, hasta 20 cm de anchura y 3 cm de espesor, con goterón, cara y canto recto pulidos. (material) | 1.050 | 13.78 | 14.47 |
| mt08aaa010a | m³ | Agua. (material) | 0.006 | 1.00 | 0.01 |
| mt01arg005a | t | Arena de cantera, para mortero hecho en obra. (material) | 0.008 | 13.88 | 0.11 |
| mt08cem000f | kg | Cemento gris en sacos. (material) | 1.900 | 0.10 | 0.19 |
| mt08adt010 | kg | Aditivo hidrófugo para impermeabilización de morteros u concretos. (material) | 0.038 | 0.80 | 0.03 |
| mt09mcr220 | kg | Mortero de emboquillado para revestimientos, interiores o exteriores, de piedra natural, pulida o para pulir, compuesto de cemento, agregados a base de polvo de mármol, pigmentos resistentes a los álcalis y aditivos especiales. (material) | 0.015 | 1.15 | 0.02 |
| mq06hor010 | h | Revolvedora de concreto. (maquinaria) | 0.011 | 1.07 | 0.01 |
| op00sie030 |  | Sierra de disco de diamante, para mesa de trabajo, de corte húmedo. | 1.000 | 0.00 | 0.00 |
| mo020 | h | Oficial albañil. (mano de obra) | 0.214 | 2.62 | 0.56 |
| mo113 | h | Cabo albañil. (mano de obra) | 0.268 | 1.33 | 0.36 |
| % | % | Herramienta menor | 2 % | 15.76 | 0.32 |
|  |  | Costes directos |  |  | 16.08 |
