# Albardilla prefabricada, de concreto

- Propiedad del archivo: CYPE INGENIEROS, S.A.
- Formato: FIEBDC-3/2002
- Ámbito geográfico: México
- Divisa: MXN
- Costes indirectos: 3.00 %
- Gastos generales: 13.00 %
- Beneficio industrial: 6.00 %
- IVA: 16.00 %

## H Remates y ayudas

### HR Remates de fachada

#### HRF Prefabricados de concreto

**HRF040** m Albardilla prefabricada, de concreto.
Albardilla prefabricada de concreto, con un ángulo de inclinación de 10°, de color gris, en piezas de 500x250x50 mm, con goterón, para cubrición de muros, y anclaje metálico de acero inoxidable en su cara inferior; asentada con mortero de cemento, confeccionado en obra, con aditivo hidrófugo, dosificación 1:4, sobre el que se introducen los anclajes metálicos; y emboquillado entre piezas y, en su caso, de las uniones con los muros con mortero de juntas especial para prefabricados de concreto.
Incluye: Preparación de la superficie de apoyo. Replanteo de las piezas. Colocación, aplomado, nivelación y alineación de las piezas. Emboquillado y limpieza.
Criterio de cuantificación de proyecto: Longitud medida a ejes, según documentación gráfica de Proyecto.
Criterio de cuantificación de obra: Se medirá, a ejes, la longitud realmente ejecutada según especificaciones de Proyecto.

| Código | Ud | Descripción | Rendimiento | Precio | Importe |
|---|---|---|---|---|---|
| mt20ahp010c | m | Albardilla prefabricada de concreto, con un ángulo de inclinación de 10°, de color gris, en piezas de 500x250x50 mm, con goterón, para cubrición de muros, y anclaje metálico de acero inoxidable en su cara inferior. (material) | 1.100 | 176.71 | 194.38 |
| mt08aaa010a | m³ | Agua. (material) | 0.006 | 22.86 | 0.14 |
| mt01arg005a | t | Arena de cantera, para mortero hecho en obra. (material) | 0.010 | 315.71 | 3.16 |
| mt08cem000f | kg | Cemento gris en sacos. (material) | 2.375 | 2.24 | 5.32 |
| mt08adt010 | kg | Aditivo hidrófugo para impermeabilización de morteros u concretos. (material) | 0.048 | 18.29 | 0.88 |
| mt09mcr235 | kg | Mortero de juntas para prefabricados de concreto y piedra artificial, compuesto de cemento, agregados, pigmentos y aditivos especiales. (material) | 0.019 | 36.20 | 0.69 |
| mq06hor010 | h | Revolvedora de concreto eléctrica con una capacidad de amasado de 160 l. (maquinaria) | 0.006 | 53.58 | 0.32 |
| op00amo010 |  | Amoladora o radial. | 1.000 | 0.00 | 0.00 |
| mo020 | h | Oficial albañil. (mano de obra) | 0.470 | 119.98 | 56.39 |
| mo113 | h | Cabo albañil. (mano de obra) | 0.543 | 70.30 | 38.17 |
| % | % | Herramienta menor | 2 % | 299.45 | 5.99 |
|  |  | Costes directos |  |  | 305.44 |
