# Gárgola prefabricada de concreto

- Propiedad del archivo: CYPE INGENIEROS, S.A.
- Formato: FIEBDC-3/2002
- Ámbito geográfico: México
- Divisa: MXN
- Costes indirectos: 3.00 %
- Gastos generales: 13.00 %
- Beneficio industrial: 6.00 %
- IVA: 16.00 %

## H Remates y ayudas

### HR Remates de fachada

#### HRF Prefabricados de concreto

**HRF020** Ud Gárgola prefabricada de concreto.
Gárgola prefabricada de concreto, de color blanco, de 150x300x70 mm y base rectangular; colocación con adhesivo cementoso flexible y de gran adherencia, C2 S2; y sellado e impermeabilización de la junta perimetral con masilla de poliuretano, previa aplicación de la imprimación.
Incluye: Replanteo de la pieza. Colocación, aplomado, nivelación y alineación. Sellado de juntas y limpieza.
Criterio de cuantificación de proyecto: Número de unidades previstas, según documentación gráfica de Proyecto.
Criterio de cuantificación de obra: Se medirá el número de unidades realmente ejecutadas según especificaciones de Proyecto.

| Código | Ud | Descripción | Rendimiento | Precio | Importe |
|---|---|---|---|---|---|
| mt20wwa040 | kg | Adhesivo cementoso flexible y de gran adherencia, C2 S2. (material) | 0.300 | 9.36 | 2.81 |
| mt20gpa010a | Ud | Gárgola prefabricada de concreto, de color blanco, de 150x300x70 mm y base rectangular. (material) | 1.000 | 153.81 | 153.81 |
| mt20wwa035 | Ud | Cartucho de 250 cm³ de imprimación para masillas. (material) | 0.016 | 100.15 | 1.60 |
| mt20wwa030 | Ud | Cartucho de 310 cm³ de masilla de poliuretano impermeable. (material) | 0.032 | 137.03 | 4.38 |
| op00amo010 |  | Amoladora o radial. | 1.000 | 0.00 | 0.00 |
| mo020 | h | Oficial albañil. (mano de obra) | 0.147 | 119.98 | 17.64 |
| mo113 | h | Cabo albañil. (mano de obra) | 0.147 | 70.30 | 10.33 |
| % | % | Herramienta menor | 2 % | 190.57 | 3.81 |
|  |  | Costes directos |  |  | 194.38 |
