# Gárgola de concreto polímero, color a elegir, de 140x350 mm de sección, asentada con adhesivo cementoso

- Propiedad del archivo: CYPE INGENIEROS, S.A.
- Formato: FIEBDC-3/2002
- Ámbito geográfico: México
- Costes indirectos: 3.00 %
- Gastos generales: 13.00 %
- Beneficio industrial: 6.00 %
- IVA: 16.00 %

## H Remates y ayudas

### HR Remates

#### HRG Gárgolas

**HRG010** Ud Gárgola de concreto polímero, color a elegir, de 140x350 mm de sección, asentada con adhesivo cementoso.
Formación de gárgola de concreto polímero, color a elegir, de 140x350 mm de sección, de superficie pulida y base rectangular, con goterón inferior, asentada con una capa de adhesivo cementoso flexible. Incluso nivelación y remate de la impermeabilización en caso necesario.
Incluye: Replanteo de las piezas. Colocación, aplomado, nivelación y alineación. Sellado de juntas y limpieza.
Criterio de cuantificación de proyecto: Número de unidades previstas, según documentación gráfica de Proyecto.
Criterio de cuantificación de obra: Se medirá el número de unidades realmente ejecutadas según especificaciones de Proyecto.

| Código | Ud | Descripción | Rendimiento | Precio | Importe |
|---|---|---|---|---|---|
| mt20wwa040 | kg | Adhesivo cementoso flexible y de gran adherencia. (material) | 0.300 | 0.41 | 0.12 |
| mt20ghp010l | Ud | Gárgola de concreto polímero, color a elegir, de 140x350 mm de sección, de superficie pulida y base rectangular, con goterón inferior. (material) | 1.000 | 9.87 | 9.87 |
| mt20wwa035 | Ud | Bote de imprimación para masillas (250 cm³). (material) | 0.016 | 4.43 | 0.07 |
| mt20wwa030 | Ud | Bote de masilla de poliuretano impermeable (310 cm³). (material) | 0.032 | 4.35 | 0.14 |
| op00amo010 |  | Amoladora o radial. | 1.000 | 0.00 | 0.00 |
| mo020 | h | Oficial albañil. (mano de obra) | 0.135 | 2.62 | 0.35 |
| mo113 | h | Cabo albañil. (mano de obra) | 0.135 | 1.33 | 0.18 |
| % | % | Herramienta menor | 2 % | 10.73 | 0.21 |
|  |  | Costes directos |  |  | 10.94 |
