# Forrado de ducto de ventilación en rincón de muros divisorios

- Propiedad del archivo: CYPE INGENIEROS, S.A.
- Formato: FIEBDC-3/2002
- Ámbito geográfico: México
- Costes indirectos: 3.00 %
- Gastos generales: 13.00 %
- Beneficio industrial: 6.00 %
- IVA: 16.00 %

## H Remates y ayudas

### HR Remates

#### HRO Forrados

**HRO010** m Forrado de ducto de ventilación en rincón de muros divisorios, de 50x25 cm, con tabique de barro hueco doble, para revestir, 33x16x7 cm, asentado con mortero de cemento confeccionado en obra, con 250 kg/m³ de cemento, color gris, dosificación 1:6, suministrado en sacos.
Formación de forrado de ducto de ventilación colocado en un rincón de los muros divisorios, de 50 cm de longitud y 25 cm de anchura, realizado mediante mampostería de tabique de barro hueco doble, para revestir, 33x16x7 cm, asentada con mortero de cemento confeccionado en obra, con 250 kg/m³ de cemento, color gris, dosificación 1:6, suministrado en sacos, en el interior del edificio.
Incluye: Replanteo y trazo en la losa de los muros divisorios a realizar. Colocación y aplomado de miras de referencia. Tendido de hilos entre miras. Preparación del mortero. Colocación de los muros divisorios, previamente humedecidos, por hiladas enteras. Repaso de juntas y limpieza.
Criterio de cuantificación de proyecto: Longitud medida según documentación gráfica de Proyecto.
Criterio de cuantificación de obra: Se medirá la longitud realmente ejecutada según especificaciones de Proyecto.

| Código | Ud | Descripción | Rendimiento | Precio | Importe |
|---|---|---|---|---|---|
| mt04lvc010g | Ud | Tabique de barro hueco doble, para revestir, 33x16x7 cm. (material) | 13.000 | 0.19 | 2.47 |
| mt08aaa010a | m³ | Agua. (material) | 0.004 | 1.17 | 0.00 |
| mt01arg005a | t | Arena de cantera, para mortero hecho en obra. (material) | 0.008 | 16.48 | 0.13 |
| mt08cem000f | kg | Cemento gris en sacos. (material) | 1.180 | 0.11 | 0.13 |
| mq06hor010 | h | Revolvedora de concreto. (maquinaria) | 0.004 | 1.19 | 0.00 |
| mo020 | h | Oficial albañil. (mano de obra) | 0.473 | 2.24 | 1.06 |
| mo113 | h | Cabo albañil. (mano de obra) | 0.299 | 1.13 | 0.34 |
| % | % | Costes directos complementarios | 2 % | 4.13 | 0.08 |
|  |  | Costes directos |  |  | 4.21 |
