# Ayudas de albañilería para reposición de instalaciones

- Propiedad del archivo: CYPE INGENIEROS, S.A.
- Formato: FIEBDC-3/2002
- Ámbito geográfico: México
- Divisa: MXN
- Costes indirectos: 3.00 %
- Gastos generales: 13.00 %
- Beneficio industrial: 6.00 %
- IVA: 16.00 %

## H Remates y ayudas

### HY Ayudas de albañilería

#### HYA Para instalaciones

**HYA020** m² Ayudas de albañilería para reposición de instalaciones.
Repercusión por m² de superficie rehabilitada de obra, de ayudas de cualquier trabajo de albañilería, necesarias para la reposición de la infraestructura común de telecomunicaciones (ICT) formada por: acometida, canalizaciones y registro de enlace, recintos, canalizaciones y registros principales y secundarios, registros de terminación de red, canalización interior de usuario, registros de paso y registros de toma, con un grado de complejidad medio, en edificio multifamiliar, incluida parte proporcional de elementos comunes. Incluso material auxiliar para la correcta ejecución de los trabajos.
Incluye: Trabajos de apertura y tapado de rozas. Apertura de agujeros en paramentos, falsos plafones, muros, losas y losas, para el paso de instalaciones. Colocación de pasamuros. Colocación y recibido de cajas para elementos empotrados. Sellado de agujeros y huecos de paso de instalaciones.
Criterio de cuantificación de proyecto: Superficie construida, medida según documentación gráfica de Proyecto.
Criterio de cuantificación de obra: Se medirá la superficie realmente ejecutada según especificaciones de Proyecto.

| Código | Ud | Descripción | Rendimiento | Precio | Importe |
|---|---|---|---|---|---|
| mt09pye010b | m³ | Pasta de yeso de construcción B1. (material) | 0.015 | 2176.76 | 32.65 |
| mt08aaa010a | m³ | Agua. (material) | 0.006 | 22.86 | 0.14 |
| mt01arg005a | t | Arena de cantera, para mortero hecho en obra. (material) | 0.016 | 315.71 | 5.05 |
| mt08cem000f | kg | Cemento gris en sacos. (material) | 2.500 | 2.24 | 5.60 |
| mt08adt010 | kg | Aditivo hidrófugo para impermeabilización de morteros u concretos. (material) | 0.050 | 18.29 | 0.91 |
| mq05per010 | h | Perforadora con corona diamantada y soporte, por vía húmeda. (maquinaria) | 0.006 | 434.84 | 2.61 |
| op00roz010 |  | Rozadora. | 1.000 | 0.00 | 0.00 |
| op00ato010 |  | Atornillador. | 1.000 | 0.00 | 0.00 |
| mo020 | h | Oficial albañil. (mano de obra) | 0.027 | 119.98 | 3.24 |
| mo113 | h | Cabo albañil. (mano de obra) | 0.068 | 70.30 | 4.78 |
| % | % | Herramienta menor | 4 % | 54.98 | 2.20 |
|  |  | Costes directos |  |  | 57.18 |
