# Escalonado de escalera, mediante tabique de barro hueco

- Propiedad del archivo: CYPE INGENIEROS, S.A.
- Formato: FIEBDC-3/2002
- Ámbito geográfico: México
- Costes indirectos: 3.00 %
- Gastos generales: 13.00 %
- Beneficio industrial: 6.00 %
- IVA: 16.00 %

## H Remates y ayudas

### HY Ayudas

#### HYP Formación de escalonado

**HYP010** m Escalonado de escalera, mediante tabique de barro hueco.
Formación de escalonado de escalera con tabique de barro hueco asentado con mortero de cemento, confeccionado en obra, dosificación 1:6, sobre la losa o cascarón de escalera, como base para la posterior colocación del acabado de peldaños.
Incluye: Replanteo y trazo del escalonado en muros. Tendido de cordel entre el primer peldaño y el último. Limpieza y humectación de la losa. Formación del escalonado.
Criterio de cuantificación de proyecto: Longitud de la arista formada por la huella y la tabica, medida según documentación gráfica de Proyecto.
Criterio de cuantificación de obra: Se medirá, en la arista de intersección entre huella y tabica, la longitud realmente ejecutada según especificaciones de Proyecto.

| Código | Ud | Descripción | Rendimiento | Precio | Importe |
|---|---|---|---|---|---|
| mt04lvc010b | Ud | Tabique de barro hueco doble, para revestir, 24x11,5x7 cm. (material) | 18.000 | 0.11 | 1.98 |
| mt08aaa010a | m³ | Agua. (material) | 0.006 | 1.17 | 0.01 |
| mt01arg005a | t | Arena de cantera, para mortero hecho en obra. (material) | 0.016 | 16.48 | 0.26 |
| mt08cem000f | kg | Cemento gris en sacos. (material) | 2.500 | 0.11 | 0.28 |
| mq06hor010 | h | Revolvedora de concreto. (maquinaria) | 0.008 | 1.19 | 0.01 |
| mo020 | h | Oficial albañil. (mano de obra) | 0.529 | 2.24 | 1.18 |
| mo077 | h | Ayudante albañil. (mano de obra) | 0.635 | 1.18 | 0.75 |
| % | % | Costes directos complementarios | 2 % | 4.47 | 0.09 |
|  |  | Costes directos |  |  | 4.56 |
