# Recibido de tina de cualquier medida, mediante muros divisorios de apoyo

- Propiedad del archivo: CYPE INGENIEROS, S.A.
- Formato: FIEBDC-3/2002
- Ámbito geográfico: México
- Costes indirectos: 3.00 %
- Gastos generales: 13.00 %
- Beneficio industrial: 6.00 %
- IVA: 16.00 %

## H Remates y ayudas

### HY Ayudas

#### HYR Recibidos

**HYR020** Ud Recibido de tina de cualquier medida, mediante muros divisorios de apoyo.
Recibido de tina de cualquier medida, mediante muros divisorios de apoyo de tabique de barro hueco, asentado con mortero de cemento, confeccionado en obra, dosificación 1:6. Incluso parte proporcional de replanteo, apertura de huecos para entregas en paramento vertical, retacado con arena, sellado de juntas, limpieza, protección con tablero de madera y eliminación del material sobrante.
Incluye: Replanteo. Apertura de huecos. Ejecución de los muros divisorios de apoyo. Retacado con arena. Sellado de juntas. Protección con tablero de madera. Limpieza y eliminación del material sobrante.
Criterio de cuantificación de proyecto: Número de unidades previstas, según documentación gráfica de Proyecto.
Criterio de cuantificación de obra: Se medirá el número de unidades realmente ejecutadas según especificaciones de Proyecto.

| Código | Ud | Descripción | Rendimiento | Precio | Importe |
|---|---|---|---|---|---|
| mt04lvc010a | Ud | Tabique de barro hueco sencillo, para revestir, 24x11,5x4 cm. (material) | 30.000 | 0.09 | 2.70 |
| mt08aaa010a | m³ | Agua. (material) | 0.006 | 1.17 | 0.01 |
| mt01arg005a | t | Arena de cantera, para mortero hecho en obra. (material) | 0.016 | 16.48 | 0.26 |
| mt08cem000f | kg | Cemento gris en sacos. (material) | 2.500 | 0.11 | 0.28 |
| mt01ara010 | m³ | Arena de 0 a 5 mm de diámetro. (material) | 0.100 | 11.01 | 1.10 |
| mq06hor010 | h | Revolvedora de concreto. (maquinaria) | 0.008 | 1.19 | 0.01 |
| mo020 | h | Oficial albañil. (mano de obra) | 3.438 | 2.24 | 7.70 |
| mo113 | h | Cabo albañil. (mano de obra) | 3.544 | 1.13 | 4.00 |
| % | % | Costes directos complementarios | 2 % | 16.06 | 0.32 |
|  |  | Costes directos |  |  | 16.38 |
