# Colocación y fijación de pequeño elemento

- Propiedad del archivo: CYPE INGENIEROS, S.A.
- Formato: FIEBDC-3/2002
- Ámbito geográfico: México
- Costes indirectos: 3.00 %
- Gastos generales: 13.00 %
- Beneficio industrial: 6.00 %
- IVA: 16.00 %

## H Remates y ayudas

### HY Ayudas

#### HYR Recibidos

**HYR100** Ud Colocación y fijación de pequeño elemento, mediante recibido al paramento de mampostería de tabique de barro perforado, con pasta de yeso B1, acabado con aplanado fino de yeso de aplicación en capa fina C6.
Colocación y fijación de pequeño elemento, mediante recibido al paramento de mampostería de tabique de barro perforado, con pasta de yeso B1, acabado con aplanado fino de yeso de aplicación en capa fina C6. Incluso parte proporcional de replanteo.
Incluye: Replanteo. Apertura de huecos. Tapado de huecos.
Criterio de cuantificación de proyecto: Número de unidades previstas, según documentación gráfica de Proyecto.
Criterio de cuantificación de obra: Se medirá el número de unidades realmente ejecutadas según especificaciones de Proyecto.

| Código | Ud | Descripción | Rendimiento | Precio | Importe |
|---|---|---|---|---|---|
| mt09pye010b | m³ | Pasta de yeso de construcción B1. (material) | 0.001 | 58.89 | 0.06 |
| mt09pye010a | m³ | Pasta de yeso para aplicación en capa fina C6. (material) | 0.001 | 66.12 | 0.07 |
| mo020 | h | Oficial albañil. (mano de obra) | 0.331 | 2.24 | 0.74 |
| mo113 | h | Cabo albañil. (mano de obra) | 0.198 | 1.13 | 0.22 |
| % | % | Costes directos complementarios | 2 % | 1.09 | 0.02 |
|  |  | Costes directos |  |  | 1.11 |
