# Caldera a gas, doméstica, convencional, mural, para calefacción

- Propiedad del archivo: CYPE INGENIEROS, S.A.
- Formato: FIEBDC-3/2002
- Ámbito geográfico: México
- Divisa: MXN
- Costes indirectos: 3.00 %
- Gastos generales: 13.00 %
- Beneficio industrial: 6.00 %
- IVA: 16.00 %

## I Instalaciones

### IC Calefacción, refrigeración, climatización y agua caliente sanitaria

#### ICG Calderas a gas

**ICG031** Ud Caldera a gas, doméstica, convencional, mural, para calefacción.
Caldera mural a gas N, sólo calefacción, cámara de combustión estanca, potencia modulante de 10,6 a 35 kW, dimensiones 850x480x370 mm, encendido electrónico y seguridad por ionización, sin llama piloto, panel de mandos con display digital, vaso de expansión, kit estándar de evacuación de humos y plantilla de montaje. Totalmente montada, conexionada y probada.
Incluye: Replanteo. Presentación de los elementos. Montaje de la caldera y sus accesorios. Conexionado con las redes de conducción de agua, de gas, de instalación hidrosanitaria y eléctrica, y con el ducto de evacuación de los productos de la combustión. Puesta en marcha.
Criterio de cuantificación de proyecto: Número de unidades previstas, según documentación gráfica de Proyecto.
Criterio de cuantificación de obra: Se medirá el número de unidades realmente ejecutadas según especificaciones de Proyecto.

| Código | Ud | Descripción | Rendimiento | Precio | Importe |
|---|---|---|---|---|---|
| mt38cmj016d | Ud | Caldera mural a gas N, sólo calefacción, cámara de combustión estanca, potencia modulante de 10,6 a 35 kW, dimensiones 850x480x370 mm, encendido electrónico y seguridad por ionización, sin llama piloto, panel de mandos con display digital, vaso de expansión, kit estándar de evacuación de humos y plantilla de montaje. (material) | 1.000 | 53460.29 | 53460.29 |
| mt38www010 | Ud | Material auxiliar para instalaciones de calefacción. (material) | 1.000 | 49.78 | 49.78 |
| mo004 | h | Oficial calefactor. (mano de obra) | 4.124 | 123.28 | 508.41 |
| mo103 | h | Ayudante calefactor. (mano de obra) | 4.124 | 72.91 | 300.68 |
| % | % | Herramienta menor | 2 % | 54319.16 | 1086.38 |
|  |  | Costes directos |  |  | 55405.54 |
