# Emisor eléctrico para sistema de calefacción por techo radiante, con falso plafón continuo

- Propiedad del archivo: CYPE INGENIEROS, S.A.
- Formato: FIEBDC-3/2002
- Ámbito geográfico: México
- Divisa: MXN
- Costes indirectos: 3.00 %
- Gastos generales: 13.00 %
- Beneficio industrial: 6.00 %
- IVA: 16.00 %

## I Instalaciones

### IC Calefacción, refrigeración, climatización y agua caliente sanitaria

#### ICM Emisores eléctricos para calefacción

**ICM050** Ud Emisor eléctrico para sistema de calefacción por techo radiante, con falso plafón continuo.
Film radiante eléctrico, suministrado en rollo, para sistema de calefacción por techo radiante, con falso plafón continuo, potencia 32 W (80 W/m²), dimensiones 500x800 mm, alimentación monofásica a 230 V.
Incluye: Apoyo del emisor en los soportes del falso plafón. Conexionado y comprobación de su correcto funcionamiento.
Criterio de cuantificación de proyecto: Número de unidades previstas, según documentación gráfica de Proyecto.
Criterio de cuantificación de obra: Se medirá el número de unidades realmente ejecutadas según especificaciones de Proyecto.

| Código | Ud | Descripción | Rendimiento | Precio | Importe |
|---|---|---|---|---|---|
| mt38ilo105aka1 | Ud | Film radiante eléctrico, suministrado en rollo, para sistema de calefacción por techo radiante, con falso plafón continuo, potencia 32 W (80 W/m²), dimensiones 500x800 mm, alimentación monofásica a 230 V. (material) | 1.000 | 1216.27 | 1216.27 |
| mo004 | h | Oficial calefactor. (mano de obra) | 0.081 | 123.28 | 9.99 |
| mo103 | h | Ayudante calefactor. (mano de obra) | 0.041 | 72.91 | 2.99 |
| % | % | Herramienta menor | 2 % | 1229.25 | 24.59 |
|  |  | Costes directos |  |  | 1253.84 |
