# Emisor eléctrico para sistema de calefacción por techo radiante, con falso plafón reticular

- Propiedad del archivo: CYPE INGENIEROS, S.A.
- Formato: FIEBDC-3/2002
- Ámbito geográfico: México
- Divisa: MXN
- Costes indirectos: 3.00 %
- Gastos generales: 13.00 %
- Beneficio industrial: 6.00 %
- IVA: 16.00 %

## I Instalaciones

### IC Calefacción, refrigeración, climatización y agua caliente sanitaria

#### ICM Emisores eléctricos para calefacción

**ICM051** Ud Emisor eléctrico para sistema de calefacción por techo radiante, con falso plafón reticular.
Panel radiante eléctrico, con placa Prima Armstrong, borde para perfilería vista y aislamiento de fibra de vidrio de 29,7 kg/m³, para sistema de calefacción por techo radiante, con falso plafón reticular, potencia 60 W, dimensiones 600x600x55 mm, con generación de radiación infrarroja por film radiante y alimentación monofásica a 230 V, peso 1,8 kg.
Incluye: Colocación del emisor. Conexionado y comprobación de su correcto funcionamiento.
Criterio de cuantificación de proyecto: Número de unidades previstas, según documentación gráfica de Proyecto.
Criterio de cuantificación de obra: Se medirá el número de unidades realmente ejecutadas según especificaciones de Proyecto.

| Código | Ud | Descripción | Rendimiento | Precio | Importe |
|---|---|---|---|---|---|
| mt38ilo120acr | Ud | Panel radiante eléctrico, con placa Prima Armstrong, borde para perfilería vista y aislamiento de fibra de vidrio de 29,7 kg/m³, para sistema de calefacción por techo radiante, con falso plafón reticular, potencia 60 W, dimensiones 600x600x55 mm, con generación de radiación infrarroja por film radiante y alimentación monofásica a 230 V, peso 1,8 kg. (material) | 1.000 | 1144.06 | 1144.06 |
| mo004 | h | Oficial calefactor. (mano de obra) | 0.076 | 123.28 | 9.37 |
| mo103 | h | Ayudante calefactor. (mano de obra) | 0.051 | 72.91 | 3.72 |
| % | % | Herramienta menor | 2 % | 1157.15 | 23.14 |
|  |  | Costes directos |  |  | 1180.29 |
