# Ramal de línea frigorífica formada por tres juntas, una para la línea de líquido, otra para la línea de descarga de gas y otra para la línea de succión de gas, modelo RBM-BY205FE "TOSHIBA"

- Propiedad del archivo: CYPE INGENIEROS, S.A.
- Formato: FIEBDC-3/2002
- Ámbito geográfico: México
- Costes indirectos: 3.00 %
- Gastos generales: 13.00 %
- Beneficio industrial: 6.00 %
- IVA: 15.00 %

## I Instalaciones

### IC Calefacción, climatización y agua caliente sanitaria

#### ICP Sistema VRF (Toshiba)

**ICP515** Ud Ramal de línea frigorífica formada por tres juntas, una para la línea de líquido, otra para la línea de descarga de gas y otra para la línea de succión de gas, modelo RBM-BY205FE "TOSHIBA".
Suministro e instalación de ramal de línea frigorífica formada por tres juntas, una para la línea de líquido, otra para la línea de descarga de gas y otra para la línea de succión de gas, modelo RBM-BY205FE "TOSHIBA". Totalmente montada y conexionada.
Incluye: Conexionado.
Criterio de cuantificación de proyecto: Número de unidades previstas, según documentación gráfica de Proyecto.
Criterio de cuantificación de obra: Se medirá el número de unidades realmente ejecutadas según especificaciones de Proyecto.

| Código | Ud | Descripción | Rendimiento | Precio | Importe |
|---|---|---|---|---|---|
| mt42tsb525c | Ud | Conjunto de tres juntas, una para la línea de líquido, otra para la línea de descarga de gas y otra para la línea de succión de gas, modelo RBM-BY205FE "TOSHIBA", con una capacidad máxima de unidades interiores conectadas aguas abajo entre 39,5 y 70,6 kW. (material) | 1.000 | 288.21 | 288.21 |
| mo004 | h | Oficial instalador de climatización. (mano de obra) | 0.062 | 2.51 | 0.16 |
| mo102 | h | Ayudante instalador de climatización. (mano de obra) | 0.062 | 1.50 | 0.09 |
| % | % | Costes directos complementarios | 2 % | 288.46 | 5.77 |
|  |  | Costes directos |  |  | 294.23 |
