# Ramal de línea frigorífica formada por tres colectores

- Propiedad del archivo: CYPE INGENIEROS, S.A.
- Formato: FIEBDC-3/2002
- Ámbito geográfico: México
- Costes indirectos: 3.00 %
- Gastos generales: 13.00 %
- Beneficio industrial: 6.00 %
- IVA: 15.00 %

## I Instalaciones

### IC Calefacción, climatización y agua caliente sanitaria

#### ICP Sistema VRF (Toshiba)

**ICP515** Ud Ramal de línea frigorífica formada por tres colectores, uno para la línea de líquido, otro para la línea de descarga de gas y otro para la línea de succión de gas, de 8 salidas cada uno, modelo RBM-HY1083FE "TOSHIBA".
Suministro e instalación de ramal de línea frigorífica formada por tres colectores, uno para la línea de líquido, otro para la línea de descarga de gas y otro para la línea de succión de gas, de 8 salidas cada uno, modelo RBM-HY1083FE "TOSHIBA". Totalmente montada y conexionada.
Incluye: Conexionado.
Criterio de cuantificación de proyecto: Número de unidades previstas, según documentación gráfica de Proyecto.
Criterio de cuantificación de obra: Se medirá el número de unidades realmente ejecutadas según especificaciones de Proyecto.

| Código | Ud | Descripción | Rendimiento | Precio | Importe |
|---|---|---|---|---|---|
| mt42tsb535g | Ud | Conjunto de tres colectores, uno para la línea de líquido, otro para la línea de descarga de gas y otro para la línea de succión de gas, de 8 salidas cada uno, modelo RBM-HY1083FE "TOSHIBA", con una capacidad máxima de unidades interiores conectadas aguas abajo menor de 39,8 kW. (material) | 1.000 | 678.14 | 678.14 |
| mo004 | h | Oficial instalador de climatización. (mano de obra) | 0.062 | 2.51 | 0.16 |
| mo102 | h | Ayudante instalador de climatización. (mano de obra) | 0.062 | 1.50 | 0.09 |
| % | % | Costes directos complementarios | 2 % | 678.39 | 13.57 |
|  |  | Costes directos |  |  | 691.96 |
