# Interfaz de integración con BMS

- Propiedad del archivo: CYPE INGENIEROS, S.A.
- Formato: FIEBDC-3/2002
- Ámbito geográfico: México
- Costes indirectos: 3.00 %
- Gastos generales: 13.00 %
- Beneficio industrial: 6.00 %
- IVA: 15.00 %

## I Instalaciones

### IC Calefacción, climatización y agua caliente sanitaria

#### ICP Sistema VRF (Toshiba)

**ICP530** Ud Interfaz de integración con BMS, con protocolo de comunicación ModBus, para control e integración de sistema VRF en el sistema de gestión del edificio, para 64 unidades interiores de aire acondicionado conectadas a una red TCC-Link, modelo TCB-IFMB641TLE "TOSHIBA".
Suministro e instalación de interfaz de integración con BMS, con protocolo de comunicación ModBus, para control e integración de sistema VRF en el sistema de gestión del edificio, para 64 unidades interiores de aire acondicionado conectadas a una red TCC-Link, modelo TCB-IFMB641TLE "TOSHIBA", con control de arranque y parada, gestión central y local, ajuste de temperatura y modo de funcionamiento (refrigeración, calefacción o ventilación). Totalmente montado, conexionado y probado.
Incluye: Replanteo. Colocación y fijación de los elementos. Conexionado.
Criterio de cuantificación de proyecto: Número de unidades previstas, según documentación gráfica de Proyecto.
Criterio de cuantificación de obra: Se medirá el número de unidades realmente ejecutadas según especificaciones de Proyecto.

| Código | Ud | Descripción | Rendimiento | Precio | Importe |
|---|---|---|---|---|---|
| mt42tsb710a | Ud | Interfaz de integración con BMS, con protocolo de comunicación ModBus, para control e integración de sistema VRF en el sistema de gestión del edificio, para 64 unidades interiores de aire acondicionado conectadas a una red TCC-Link, modelo TCB-IFMB641TLE "TOSHIBA", con control de arranque y parada, gestión central y local, ajuste de temperatura y modo de funcionamiento (refrigeración, calefacción o ventilación). (material) | 1.000 | 2347.40 | 2347.40 |
| mo004 | h | Oficial instalador de climatización. (mano de obra) | 1.232 | 2.51 | 3.09 |
| mo102 | h | Ayudante instalador de climatización. (mano de obra) | 1.232 | 1.50 | 1.85 |
| % | % | Costes directos complementarios | 2 % | 2352.34 | 47.05 |
|  |  | Costes directos |  |  | 2399.39 |
