# Regulador de caudal

- Propiedad del archivo: CYPE INGENIEROS, S.A.
- Formato: FIEBDC-3/2002
- Ámbito geográfico: México
- Divisa: MXN
- Costes indirectos: 3.00 %
- Gastos generales: 13.00 %
- Beneficio industrial: 6.00 %
- IVA: 16.00 %

## I Instalaciones

### IC Calefacción, refrigeración, climatización y agua caliente sanitaria

#### ICS Sistemas de conducción de agua

**ICS095** Ud Regulador de caudal.
Medidor de caudal con válvula de regulación y cierre, con lectura directa a través del bypass, de latón, de 1", campo de regulación de 10 a 40 l/min, modelo, para una presión máxima de trabajo de 10 bar y una temperatura máxima de 100°C. Incluso elementos de montaje y accesorios necesarios para su correcto funcionamiento.
Incluye: Replanteo. Colocación. Conexionado. Comprobación de su correcto funcionamiento.
Criterio de cuantificación de proyecto: Número de unidades previstas, según documentación gráfica de Proyecto.
Criterio de cuantificación de obra: Se medirá el número de unidades realmente ejecutadas según especificaciones de Proyecto.

| Código | Ud | Descripción | Rendimiento | Precio | Importe |
|---|---|---|---|---|---|
| mt38pol602g | Ud | Medidor de caudal con válvula de regulación y cierre, con lectura directa a través del bypass, de latón, de 1", campo de regulación de 10 a 40 l/min, modelo, para una presión máxima de trabajo de 10 bar y una temperatura máxima de 100°C. (material) | 1.000 | 9604.56 | 9604.56 |
| mt38www012 | Ud | Material auxiliar para instalaciones de calefacción y agua caliente sanitaria (material) | 0.050 | 62.22 | 3.11 |
| mo004 | h | Oficial calefactor. (mano de obra) | 0.546 | 123.28 | 67.31 |
| % | % | Herramienta menor | 2 % | 9674.98 | 193.50 |
|  |  | Costes directos |  |  | 9868.48 |
