# Interruptor diferencial selectivo superinmunizado, 2P/ 63A/300mA

- Propiedad del archivo: CYPE INGENIEROS, S.A.
- Formato: FIEBDC-3/2002
- Ámbito geográfico: México
- Costes indirectos: 3.00 %
- Gastos generales: 13.00 %
- Beneficio industrial: 6.00 %
- IVA: 15.00 %

## I Instalaciones

### IE Eléctricas

#### IEX Aparamenta

**IEX060** Ud Interruptor diferencial selectivo superinmunizado, 2P/ 63A/300mA.
Suministro e instalación de interruptor diferencial selectivo superinmunizado, 2P/63A/300mA, de 2 módulos. Incluso accesorios y fijaciones. Totalmente montado, conexionado y probado.
Incluye: Montaje y conexionado del elemento.
Criterio de medición de proyecto: Número de unidades previstas, según documentación gráfica de Proyecto.
Criterio de medición de obra: Se medirá el número de unidades realmente ejecutadas según especificaciones de Proyecto.

| Código | Ud | Descripción | Rendimiento | Precio | Importe |
|---|---|---|---|---|---|
| mt35cgm029dj | Ud | Interruptor diferencial selectivo superinmunizado, 2P/63A/300mA, de 2 módulos, incluso parte proporcional de accesorios de montaje. (material) | 1.000 | 297.54 | 297.54 |
| mo002 | h | Oficial electricista. (mano de obra) | 0.436 | 2.51 | 1.09 |
| % | % | Costes directos complementarios | 2 % | 298.63 | 5.97 |
|  |  | Costes directos |  |  | 304.60 |
