# Acometida de abastecimiento de agua potable

- Propiedad del archivo: CYPE INGENIEROS, S.A.
- Formato: FIEBDC-3/2002
- Ámbito geográfico: México
- Divisa: MXN
- Costes indirectos: 3.00 %
- Gastos generales: 13.00 %
- Beneficio industrial: 6.00 %
- IVA: 16.00 %

## I Instalaciones

### IF Plomería

#### IFA Acometidas

**IFA010** Ud Acometida de abastecimiento de agua potable.
Acometida enterrada para abastecimiento de agua potable de 2 m de longitud, que une la red general de distribución de agua potable de la empresa suministradora con la instalación general del edificio, continua en todo su recorrido sin uniones o empalmes intermedios no registrables, formada por tubo de polietileno PE 100, de 32 mm de diámetro exterior, PN=10 atm y 2 mm de espesor, colocada sobre cama de arena de 15 cm de espesor, en el fondo de la zanja previamente excavada, debidamente compactada y nivelada con pisón vibrante de guiado manual, relleno lateral compactando hasta la plantilla y posterior relleno con la misma arena hasta 10 cm por encima del lomo de la tubería; collarín de toma en carga colocado sobre la red general de distribución que sirve de enlace entre la acometida y la red; llave de corte de esfera de de diámetro con mando de cuadradillo colocada mediante unión, situada junto a la edificación, fuera de los límites de la propiedad, alojada en registro prefabricada de polipropileno de 30x30x30 cm, colocada sobre solera de concreto simple f'c=20 MPa (200 kg/cm²), clasificación de exposición A1, tamaño máximo del agregado 20 mm, revenimiento menor de 5 cm de 15 cm de espesor. Incluso concreto simple f'c=20 MPa (200 kg/cm²), clasificación de exposición A1, tamaño máximo del agregado 20 mm, revenimiento menor de 5 cm para la posterior reposición del pavimento existente, accesorios y piezas especiales.
Criterio de valoración económica: El precio no incluye la excavación ni el relleno principal.
Incluye: Replanteo del recorrido de la acometida, coordinado con el resto de instalaciones o elementos que puedan tener interferencias. Rotura del pavimento con compresor. Eliminación de las tierras sueltas del fondo de la excavación. Colado y compactación del concreto en formación de solera. Colocación del registro prefabricado. Vertido de la arena en el fondo de la zanja. Colocación de la tubería. Montaje de la llave de corte. Colocación de la tapa. Ejecución del relleno envolvente. Empalme de la acometida con la red general del municipio. Reposición del pavimento.
Criterio de cuantificación de proyecto: Número de unidades previstas, según documentación gráfica de Proyecto.
Criterio de cuantificación de obra: Se medirá el número de unidades realmente ejecutadas según especificaciones de Proyecto.

| Código | Ud | Descripción | Rendimiento | Precio | Importe |
|---|---|---|---|---|---|
| mt10hmf071cf | m³ | Concreto simple f'c=20 MPa (200 kg/cm²), clasificación de exposición A1, tamaño máximo del agregado 20 mm, revenimiento nominal del concreto fresco menor de 5 mm, premezclado, según RCDF NTC Diseño y Construcción de Estructuras de Concreto (2004). (material) | 0.231 | 1235.74 | 285.46 |
| mt01ara010a | m³ | Arena con granulometría de 0 a 5 mm de diámetro, limpia. (material) | 0.224 | 250.82 | 56.18 |
| mt37www105q | Ud | Collarín de toma en carga de fundición dúctil con recubrimiento de resina epoxi, para tubos de polietileno o de PVC de 110 mm de diámetro exterior, con toma para conexión roscada de 1" de diámetro, PN=16 atm, con juntas elásticas de EPDM. (material) | 1.000 | 1739.40 | 1739.40 |
| mt37tpa011c | m | Acometida de polietileno PE 100, de 32 mm de diámetro exterior, PN=10 atm y 2 mm de espesor, incluso accesorios de conexión y piezas especiales. (material) | 2.000 | 22.18 | 44.36 |
| mt11arp100a | Ud | Registro de polipropileno, 30x30x30 cm. (material) | 1.000 | 940.12 | 940.12 |
| mt11arp050c | Ud | Tapa de PVC, para registros de plomería de 30x30 cm, con cierre hermético al paso de los olores mefíticos. (material) | 1.000 | 575.21 | 575.21 |
| mt37sve030d | Ud | Válvula de esfera de latón niquelado para roscar de 1", con mando de cuadradillo. (material) | 1.000 | 290.19 | 290.19 |
| mq05pdm010a | h | Compresor portátil eléctrico 2 m³/min de caudal. (maquinaria) | 0.487 | 66.26 | 32.27 |
| mq05mai030 | h | Martillo neumático. (maquinaria) | 0.487 | 70.97 | 34.56 |
| mq02rop020 | h | Pisón vibrante de guiado manual, de 80 kg, con placa de 30x30 cm, tipo rana. (maquinaria) | 0.456 | 60.87 | 27.76 |
| au00auh040 |  | Vibrador de concreto, eléctrico. | 1.000 | 0.00 | 0.00 |
| mo020 | h | Oficial albañil. (mano de obra) | 1.254 | 119.98 | 150.45 |
| mo113 | h | Cabo albañil. (mano de obra) | 1.069 | 70.30 | 75.15 |
| mo008 | h | Oficial plomero. (mano de obra) | 0.902 | 123.28 | 111.20 |
| mo107 | h | Ayudante plomero. (mano de obra) | 0.902 | 72.91 | 65.76 |
| % | % | Herramienta menor | 4 % | 4428.07 | 177.12 |
|  |  | Costes directos |  |  | 4605.19 |
