# Registro de obra de mampostería, de dimensiones interiores 75x75x100 cm, con tapa prefabricada de concreto reforzado, para alojamiento de la válvula

- Propiedad del archivo: CYPE INGENIEROS, S.A.
- Formato: FIEBDC-3/2002
- Ámbito geográfico: México
- Divisa: MXN
- Costes indirectos: 3.00 %
- Gastos generales: 13.00 %
- Beneficio industrial: 6.00 %
- IVA: 16.00 %

## I Instalaciones

### IF Plomería

#### IFW Elementos

**IFW070** Ud Registro de obra de mampostería, de dimensiones interiores 75x75x100 cm, con tapa prefabricada de concreto reforzado, para alojamiento de la válvula.
Formación de registro enterrada, de dimensiones interiores 75x75x100 cm, construida con mampostería de tabique de barro perforado, de 1/2 pie de espesor, asentado con mortero de cemento, confeccionado en obra, dosificación 1:6, sobre solera de concreto simple f'c=30 MPa (300 kg/cm²), clasificación de exposición D, tamaño máximo del agregado 20 mm, revenimiento de 5 a 10 cm de 15 cm de espesor, enfoscada y bruñida interiormente con mortero de cemento, confeccionado en obra, con aditivo hidrófugo, dosificación 1:3 formando aristas y esquinas a media caña, cerrada superiormente con tapa prefabricada de concreto reforzado, para alojamiento de la válvula. Incluso mortero para sellado de juntas.
Incluye: Replanteo. Colado y compactación del concreto en formación de solera. Formación de la obra de mampostería con muros divisorios, previamente humedecidos, colocados con mortero. Aplanado grueso y bruñido con mortero, redondeando los ángulos del fondo y de las paredes interiores de la registro. Conexionado de los tubos a la registro. Colocación de la tapa.
Criterio de cuantificación de proyecto: Número de unidades previstas, según documentación gráfica de Proyecto.
Criterio de cuantificación de obra: Se medirá el número de unidades realmente ejecutadas según especificaciones de Proyecto.
Criterio de valoración económica: El precio no incluye la válvula, la excavación ni el relleno del trasdós.

| Código | Ud | Descripción | Rendimiento | Precio | Importe |
|---|---|---|---|---|---|
| mt10hmf071Ce | m³ | Concreto simple f'c=30 MPa (300 kg/cm²), clasificación de exposición D, tamaño máximo del agregado 20 mm, revenimiento nominal del concreto fresco de 5 a 10 mm, premezclado, según RCDF NTC Diseño y Construcción de Estructuras de Concreto (2004). (material) | 0.227 | 1700.05 | 385.91 |
| mt04lpv010a | Ud | Tabique de barro perforado (panal), para revestir, 24x11,5x9 cm, densidad 780 kg/m³. (material) | 124.000 | 2.63 | 326.12 |
| mt08aaa010a | m³ | Agua. (material) | 0.019 | 20.44 | 0.39 |
| mt01arg005a | t | Arena de cantera, para mortero hecho en obra. (material) | 0.146 | 283.85 | 41.44 |
| mt08cem000f | kg | Cemento gris en sacos. (material) | 34.370 | 2.00 | 68.74 |
| mt08adt010 | kg | Aditivo hidrófugo para impermeabilización de morteros u concretos. (material) | 0.481 | 16.35 | 7.86 |
| mt11arf010f | Ud | Tapa de concreto reforzado prefabricada, 96x96x5 cm. (material) | 1.000 | 777.28 | 777.28 |
| mq06hor010 | h | Revolvedora de concreto. (maquinaria) | 0.077 | 23.07 | 1.78 |
| au00auh040 |  | Vibrador de concreto, eléctrico. | 1.000 | 0.00 | 0.00 |
| mo020 | h | Oficial albañil. (mano de obra) | 2.727 | 78.26 | 213.42 |
| mo113 | h | Cabo albañil. (mano de obra) | 2.953 | 45.47 | 134.27 |
| % | % | Herramienta menor | 2 % | 1957.21 | 39.14 |
|  |  | Costes directos |  |  | 1996.35 |
