# Registro de concreto simple "in situ", de dimensiones interiores 40x40x50 cm, con marco y tapa de fundición, para alojamiento de la válvula

- Propiedad del archivo: CYPE INGENIEROS, S.A.
- Formato: FIEBDC-3/2002
- Ámbito geográfico: México
- Costes indirectos: 3.00 %
- Gastos generales: 13.00 %
- Beneficio industrial: 6.00 %
- IVA: 15.00 %

## I Instalaciones

### IF Plomería

#### IFW Elementos

**IFW070** Ud Registro de concreto simple "in situ", de dimensiones interiores 40x40x50 cm, con marco y tapa de fundición, para alojamiento de la válvula.
Formación de registro enterrada, de dimensiones interiores 40x40x50 cm, de concreto simple "in situ" f'c=30 MPa (300 kg/cm²), clasificación de exposición D, tamaño máximo del agregado 20 mm, revenimiento de 5 a 10 cm, sobre solera de concreto simple f'c=30 MPa (300 kg/cm²), clasificación de exposición D, tamaño máximo del agregado 20 mm, revenimiento de 5 a 10 cm de 15 cm de espesor, con marco y tapa de fundición carga de rotura 125 kN, para alojamiento de la válvula. Incluso cimbra metálico recuperable amortizable en 20 usos, excavación mecánica y relleno del trasdós con material granular, formación de agujeros para el paso de los tubos. Totalmente montada.
Incluye: Replanteo de la registro. Excavación con medios mecánicos. Eliminación de las tierras sueltas del fondo de la excavación. Vertido y compactación del concreto en formación de solera. Colocación de la cimbra metálico. Vertido y compactación del concreto en formación de la registro previa humectación de la cimbra. Retirada de la cimbra. Formación de agujeros para el paso de los tubos. Conexionado. Colocación de la tapa. Relleno del trasdós. Eliminación de restos, limpieza final y retirada de escombros. Carga de escombros sobre camión o contenedor.
Criterio de medición de proyecto: Número de unidades previstas, según documentación gráfica de Proyecto.
Criterio de medición de obra: Se medirá el número de unidades realmente ejecutadas según especificaciones de Proyecto.

| Código | Ud | Descripción | Rendimiento | Precio | Importe |
|---|---|---|---|---|---|
| mt10hmf071Ce | m³ | Concreto simple f'c=30 MPa (300 kg/cm²), clasificación de exposición D, tamaño máximo del agregado 20 mm, revenimiento nominal del concreto fresco de 5 a 10 mm, premezclado, según RCDF NTC Diseño y Construcción de Estructuras de Concreto (2004). (material) | 0.074 | 148.98 | 11.02 |
| mt08epr030a | Ud | Cimbra para formación de registros de sección cuadrada de 40x40x50 cm, realizado con láminas metálicas reutilizables, incluso parte proporcional de accesorios de montaje. (material) | 0.050 | 136.87 | 6.84 |
| mt10hmf071De | m³ | Concreto simple f'c=35 MPa (350 kg/cm²), clasificación de exposición D, tamaño máximo del agregado 20 mm, revenimiento nominal del concreto fresco de 5 a 10 mm, premezclado, según RCDF NTC Diseño y Construcción de Estructuras de Concreto (2004). (material) | 0.125 | 157.00 | 19.63 |
| mt11tfa010a | Ud | Marco y tapa de fundición, 40x40 cm, para registro registrable, carga de rotura 125 kN. (material) | 1.000 | 19.68 | 19.68 |
| mt01arr010a | t | Grava de cantera, de 19 a 25 mm de diámetro. (material) | 0.355 | 6.26 | 2.22 |
| mq01ret020b | h | Retrocargadora sobre ruedas, de 70 kW. (maquinaria) | 0.057 | 26.00 | 1.48 |
| au00auh040 |  | Vibrador de concreto, eléctrico. | 1.000 | 0.00 | 0.00 |
| mo019 | h | Oficial albañil. (mano de obra) | 1.162 | 2.43 | 2.82 |
| mo111 | h | Cabo albañil. (mano de obra) | 0.868 | 1.45 | 1.26 |
| % | % | Costes directos complementarios | 2 % | 64.95 | 1.30 |
|  |  | Costes directos |  |  | 66.25 |
