# Registro prefabricada de polipropileno, de dimensiones interiores 51x37 cm en la base y 30 cm de altura, con tapa, para alojamiento de la válvula

- Propiedad del archivo: CYPE INGENIEROS, S.A.
- Formato: FIEBDC-3/2002
- Ámbito geográfico: México
- Costes indirectos: 3.00 %
- Gastos generales: 13.00 %
- Beneficio industrial: 6.00 %
- IVA: 15.00 %

## I Instalaciones

### IF Plomería

#### IFW Elementos

**IFW070** Ud Registro prefabricada de polipropileno, de dimensiones interiores 51x37 cm en la base y 30 cm de altura, con tapa, para alojamiento de la válvula.
Suministro y montaje de registro enterrada, de dimensiones interiores 51x37 cm en la base y 30 cm de altura, prefabricada de polipropileno, sobre solera de concreto simple f'c=20 MPa (200 kg/cm²), clasificación de exposición A1, tamaño máximo del agregado 20 mm, revenimiento de 5 a 10 cm de 15 cm de espesor, con tapa de 38x25 cm, para alojamiento de la válvula. Incluso excavación manual y relleno del trasdós con material granular, formación de agujeros para el paso de los tubos. Totalmente montada.
Incluye: Replanteo de la registro. Excavación con medios manuales. Eliminación de las tierras sueltas del fondo de la excavación. Vertido y compactación del concreto en formación de solera. Colocación del registro prefabricado. Formación de agujeros para el paso de los tubos. Conexionado. Colocación de la tapa. Relleno del trasdós. Eliminación de restos, limpieza final y retirada de escombros. Carga de escombros sobre camión o contenedor.
Criterio de medición de proyecto: Número de unidades previstas, según documentación gráfica de Proyecto.
Criterio de medición de obra: Se medirá el número de unidades realmente ejecutadas según especificaciones de Proyecto.

| Código | Ud | Descripción | Rendimiento | Precio | Importe |
|---|---|---|---|---|---|
| mt10hmf071ce | m³ | Concreto simple f'c=20 MPa (200 kg/cm²), clasificación de exposición A1, tamaño máximo del agregado 20 mm, revenimiento nominal del concreto fresco de 5 a 10 mm, premezclado, según RCDF NTC Diseño y Construcción de Estructuras de Concreto (2004). (material) | 0.081 | 110.24 | 8.93 |
| mt37aar020g | Ud | Registro prefabricado de polipropileno, de sección rectangular, de 51x37 cm en la base y 30 cm de altura, con tapa de color verde de 38x25 cm. (material) | 1.000 | 16.52 | 16.52 |
| mt01arr010a | t | Grava de cantera, de 19 a 25 mm de diámetro. (material) | 0.228 | 6.26 | 1.43 |
| au00auh040 |  | Vibrador de concreto, eléctrico. | 1.000 | 0.00 | 0.00 |
| mo019 | h | Oficial albañil. (mano de obra) | 0.787 | 2.43 | 1.91 |
| mo111 | h | Cabo albañil. (mano de obra) | 1.168 | 1.45 | 1.69 |
| % | % | Costes directos complementarios | 2 % | 30.48 | 0.61 |
|  |  | Costes directos |  |  | 31.09 |
