# Colector

- Propiedad del archivo: CYPE INGENIEROS, S.A.
- Formato: FIEBDC-3/2002
- Ámbito geográfico: México
- Divisa: MXN
- Costes indirectos: 3.00 %
- Gastos generales: 13.00 %
- Beneficio industrial: 6.00 %
- IVA: 16.00 %

## I Instalaciones

### IG Gases combustibles

#### IGI Instalación interior

**IGI025** Ud Colector.
Colector de cobre, con entrada de 3/4" de diámetro y tres ramales de 3/4" de diámetro, para unión roscada y manómetro de acero inoxidable. Incluso, elementos de montaje y demás accesorios necesarios para su correcto funcionamiento.
Incluye: Replanteo. Colocación y fijación del colector. Montaje, conexionado y comprobación de su correcto funcionamiento.
Criterio de cuantificación de proyecto: Número de unidades previstas, según documentación gráfica de Proyecto.
Criterio de cuantificación de obra: Se medirá el número de unidades realmente ejecutadas según especificaciones de Proyecto.

| Código | Ud | Descripción | Rendimiento | Precio | Importe |
|---|---|---|---|---|---|
| mt43acc010b | Ud | Colector de cobre, con entrada de 3/4" de diámetro y tres ramales de 3/4" de diámetro, para unión roscada. (material) | 1.000 | 1420.33 | 1420.33 |
| mt43acc020 | Ud | Manómetro de acero inoxidable para una presión de 0 a 600 mbar, de 100 mm de diámetro, rosca de conexión de 1/2" y precisión del 0,5%. (material) | 1.000 | 1777.79 | 1777.79 |
| mo010 | h | Oficial instalador de gas. (mano de obra) | 0.434 | 123.28 | 53.50 |
| mo109 | h | Ayudante instalador de gas. (mano de obra) | 0.434 | 72.91 | 31.64 |
| % | % | Herramienta menor | 2 % | 3283.26 | 65.67 |
|  |  | Costes directos |  |  | 3348.93 |
