# Luminaria. Instalación en superficie

- Propiedad del archivo: CYPE INGENIEROS, S.A.
- Formato: FIEBDC-3/2002
- Ámbito geográfico: México
- Divisa: MXN
- Costes indirectos: 3.00 %
- Gastos generales: 13.00 %
- Beneficio industrial: 6.00 %
- IVA: 16.00 %

## I Instalaciones

### II Iluminación

#### III Interior

**III140** Ud Luminaria. Instalación en superficie.
Luminaria rectangular de techo de altura reducida, de 1185x205x56 mm, para 1 lámpara fluorescente T5 de 28 W, con cuerpo de luminaria formado por perfiles de aluminio extruido y cabeceras de 3 mm de espesor, acabado termoesmaltado, de color blanco; reflector de aluminio con acabado especular; protección IP20. Instalación en superficie. Incluso lámparas.
Incluye: Replanteo. Montaje, conexionado y comprobación de su correcto funcionamiento.
Criterio de cuantificación de proyecto: Número de unidades previstas, según documentación gráfica de Proyecto.
Criterio de cuantificación de obra: Se medirá el número de unidades realmente ejecutadas según especificaciones de Proyecto.

| Código | Ud | Descripción | Rendimiento | Precio | Importe |
|---|---|---|---|---|---|
| mt34ode210aa | Ud | Luminaria rectangular de techo de altura reducida, de 1185x205x56 mm, para 1 lámpara fluorescente T5 de 28 W, con cuerpo de luminaria formado por perfiles de aluminio extruido y cabeceras de 3 mm de espesor, acabado termoesmaltado, de color blanco; reflector de aluminio con acabado especular; protección IP20. (material) | 1.000 | 6086.48 | 6086.48 |
| mt34tuf010c | Ud | Tubo fluorescente T5 de 28 W. (material) | 1.000 | 164.61 | 164.61 |
| mo003 | h | Oficial electricista. (mano de obra) | 0.203 | 117.96 | 23.95 |
| mo102 | h | Ayudante electricista. (mano de obra) | 0.203 | 69.77 | 14.16 |
| % | % | Herramienta menor | 2 % | 6289.20 | 125.78 |
|  |  | Costes directos |  |  | 6414.98 |
