# Luminaria. Instalación en superficie

- Propiedad del archivo: CYPE INGENIEROS, S.A.
- Formato: FIEBDC-3/2002
- Ámbito geográfico: México
- Divisa: MXN
- Costes indirectos: 3.00 %
- Gastos generales: 13.00 %
- Beneficio industrial: 6.00 %
- IVA: 16.00 %

## I Instalaciones

### II Iluminación

#### III Interior

**III140** Ud Luminaria. Instalación en superficie.
Luminaria de techo de líneas rectas con distribución de luz asimétrica, de 1232x252x95 mm, para 1 lámpara fluorescente TL de 36 W; cuerpo de luminaria de lámina de acero acabado termoesmaltado de color blanco; reflector asimétrico de aluminio; balasto magnético; protección IP20. Instalación en superficie. Incluso lámparas.
Incluye: Replanteo. Montaje, conexionado y comprobación de su correcto funcionamiento.
Criterio de cuantificación de proyecto: Número de unidades previstas, según documentación gráfica de Proyecto.
Criterio de cuantificación de obra: Se medirá el número de unidades realmente ejecutadas según especificaciones de Proyecto.

| Código | Ud | Descripción | Rendimiento | Precio | Importe |
|---|---|---|---|---|---|
| mt34ode240a | Ud | Luminaria de techo de líneas rectas con distribución de luz asimétrica, de 1232x252x95 mm, para 1 lámpara fluorescente TL de 36 W; cuerpo de luminaria de lámina de acero acabado termoesmaltado de color blanco; reflector asimétrico de aluminio; balasto magnético; protección IP20. (material) | 1.000 | 2587.38 | 2587.38 |
| mt34tuf010l | Ud | Tubo fluorescente TL de 36 W. (material) | 1.000 | 245.72 | 245.72 |
| mo003 | h | Oficial electricista. (mano de obra) | 0.203 | 117.96 | 23.95 |
| mo102 | h | Ayudante electricista. (mano de obra) | 0.203 | 69.77 | 14.16 |
| % | % | Herramienta menor | 2 % | 2871.21 | 57.42 |
|  |  | Costes directos |  |  | 2928.63 |
