# Luminaria. Instalación en superficie

- Propiedad del archivo: CYPE INGENIEROS, S.A.
- Formato: FIEBDC-3/2002
- Ámbito geográfico: México
- Divisa: MXN
- Costes indirectos: 3.00 %
- Gastos generales: 13.00 %
- Beneficio industrial: 6.00 %
- IVA: 16.00 %

## I Instalaciones

### II Iluminación

#### III Interior

**III140** Ud Luminaria. Instalación en superficie.
Luminaria rectangular industrial de luz directa, de 1550x350x154 mm, para 2 lámparas fluorescentes T5 de 120 W; cuerpo de luminaria de lámina de acero, acabado lacado, de color blanco con marco de aluminio extruido y cantoneras de silicona; óptica extensiva de aluminio; difusor de policarbonato transparente; balasto electrónico; con grados de protección IP65 e IK09. Instalación en superficie. Incluso lámparas.
Incluye: Replanteo. Montaje, conexionado y comprobación de su correcto funcionamiento.
Criterio de cuantificación de proyecto: Número de unidades previstas, según documentación gráfica de Proyecto.
Criterio de cuantificación de obra: Se medirá el número de unidades realmente ejecutadas según especificaciones de Proyecto.

| Código | Ud | Descripción | Rendimiento | Precio | Importe |
|---|---|---|---|---|---|
| mt34lam140rf | Ud | Luminaria rectangular industrial de luz directa, de 1550x350x154 mm, para 2 lámparas fluorescentes T5 de 120 W; cuerpo de luminaria de lámina de acero, acabado lacado, de color blanco con marco de aluminio extruido y cantoneras de silicona; óptica extensiva de aluminio; difusor de policarbonato transparente; balasto electrónico; con grados de protección IP65 e IK09, para instalar en superficie. (material) | 1.000 | 16581.72 | 16581.72 |
| mt34tuf010j | Ud | Tubo fluorescente T5 de 120 W. (material) | 2.000 | 272.65 | 545.30 |
| mo003 | h | Oficial electricista. (mano de obra) | 0.203 | 117.96 | 23.95 |
| mo102 | h | Ayudante electricista. (mano de obra) | 0.203 | 69.77 | 14.16 |
| % | % | Herramienta menor | 2 % | 17165.13 | 343.30 |
|  |  | Costes directos |  |  | 17508.43 |
