# Luminaria de pie

- Propiedad del archivo: CYPE INGENIEROS, S.A.
- Formato: FIEBDC-3/2002
- Ámbito geográfico: México
- Divisa: MXN
- Costes indirectos: 3.00 %
- Gastos generales: 13.00 %
- Beneficio industrial: 6.00 %
- IVA: 16.00 %

## I Instalaciones

### II Iluminación

#### III Interior

**III180** Ud Luminaria de pie.
Luminaria de pie orientable, de 725x220x55 mm, para 1 lámpara fluorescente TC-L de 55 W, con cuerpo de luminaria de aluminio, imitación titanio; difusor acrílico microprismático de luz directa y difusor acrílico transparente de luz indirecta; protección IP20 y aislamiento clase F; detector de movimiento; interruptor con célula fotoeléctrica, mástil de 1,8 m de altura y base cuadrada de acero inoxidable. Incluso lámparas.
Incluye: Montaje, conexionado y comprobación de su correcto funcionamiento.
Criterio de cuantificación de proyecto: Número de unidades previstas, según documentación gráfica de Proyecto.
Criterio de cuantificación de obra: Se medirá el número de unidades realmente ejecutadas según especificaciones de Proyecto.

| Código | Ud | Descripción | Rendimiento | Precio | Importe |
|---|---|---|---|---|---|
| mt34lyd150a | Ud | Luminaria de pie orientable, de 725x220x55 mm, para 1 lámpara fluorescente TC-L de 55 W, con cuerpo de luminaria de aluminio, imitación titanio; difusor acrílico microprismático de luz directa y difusor acrílico transparente de luz indirecta; protección IP20 y aislamiento clase F; detector de movimiento; interruptor con célula fotoeléctrica, mástil de 1,8 m de altura y base cuadrada de acero inoxidable. (material) | 1.000 | 23871.23 | 23871.23 |
| mt34tuf020j | Ud | Lámpara fluorescente compacta TC-L de 55 W. (material) | 1.000 | 188.13 | 188.13 |
| mo003 | h | Oficial electricista. (mano de obra) | 0.135 | 117.96 | 15.92 |
| mo102 | h | Ayudante electricista. (mano de obra) | 0.135 | 69.77 | 9.42 |
| % | % | Herramienta menor | 2 % | 24084.70 | 481.69 |
|  |  | Costes directos |  |  | 24566.39 |
