# Sistema de sellado de paso de tubería de PVC

- Propiedad del archivo: CYPE INGENIEROS, S.A.
- Formato: FIEBDC-3/2002
- Ámbito geográfico: México
- Divisa: MXN
- Costes indirectos: 3.00 %
- Gastos generales: 13.00 %
- Beneficio industrial: 6.00 %
- IVA: 16.00 %

## I Instalaciones

### IO Contra incendios

#### IOJ Protección pasiva contra incendios

**IOJ011** Ud Sistema de sellado de paso de tubería de PVC, de 50 mm de diámetro nominal exterior, y de entre 2,2 y 3,6 mm de espesor, en muro, de 150 mm de espesor, para protección pasiva contra incendios y garantizar la resistencia al fuego EI 120, formado por una capa de banda intumescente con propiedades ignífugas, de 45x5 mm, por ambas caras y material de relleno de sellador acrílico con propiedades ignífugas, color blanco.
Sistema de sellado de paso de tubería de PVC, de 50 mm de diámetro nominal exterior, y de entre 2,2 y 3,6 mm de espesor, en muro, de 150 mm de espesor, para protección pasiva contra incendios y garantizar la resistencia al fuego EI 120, formado por una capa de banda intumescente con propiedades ignífugas, de 45x5 mm, por ambas caras y material de relleno de sellador acrílico con propiedades ignífugas, color blanco.
Incluye: Limpieza y preparación del paramento. Inserción del material de relleno. Colocación de la banda alrededor del tubo. Inserción de la banda en la abertura. Sellado de la junta. Limpieza final.
Criterio de cuantificación de proyecto: Número de unidades previstas, según documentación gráfica de Proyecto.
Criterio de cuantificación de obra: Se medirá el número de unidades realmente ejecutadas según especificaciones de Proyecto.

| Código | Ud | Descripción | Rendimiento | Precio | Importe |
|---|---|---|---|---|---|
| mt41phi010a | Ud | Cartucho de 310 ml de sellador acrílico con propiedades ignífugas, color blanco, para sellado de juntas y aberturas lineales. (material) | 0.756 | 321.80 | 243.28 |
| mt41phi110a | Ud | Banda intumescente con propiedades ignífugas, de 45x5 mm, suministrada en rollos de 10 m de longitud. (material) | 0.035 | 11900.58 | 416.52 |
| mo113 | h | Cabo albañil. (mano de obra) | 0.229 | 45.47 | 10.41 |
| % | % | Herramienta menor | 2 % | 670.21 | 13.40 |
|  |  | Costes directos |  |  | 683.61 |
