# Válvula de ventilación de ABS, de 32 mm de diámetro, con junta elástica

- Propiedad del archivo: CYPE INGENIEROS, S.A.
- Formato: FIEBDC-3/2002
- Ámbito geográfico: México
- Costes indirectos: 0.03 %
- Gastos generales: 13.00 %
- Beneficio industrial: 6.00 %
- IVA: 15.00 %

## I Instalaciones

### IS Evacuación de aguas

#### ISD Ramales

**ISD007** Ud Válvula de ventilación de ABS, de 32 mm de diámetro, con junta elástica.
Suministro y montaje de válvula de ventilación de ABS, de 32 mm de diámetro, con diafragma, rejilla de protección contra la entrada de insectos y junta elástica de caucho, colocada mediante unión a presión con junta elástica. Totalmente montada.
Incluye: Replanteo. Presentación en seco. Limpieza de la zona a unir, colocación de la junta elástica y conexión de las piezas.
Criterio de medición de proyecto: Número de unidades previstas, según documentación gráfica de Proyecto.
Criterio de medición de obra: Se medirá el número de unidades realmente ejecutadas según especificaciones de Proyecto.

| Código | Ud | Descripción | Rendimiento | Precio | Importe |
|---|---|---|---|---|---|
| mt36vag010a | Ud | Válvula de ventilación de ABS, de 32 mm de diámetro, con diafragma, rejilla de protección contra la entrada de insectos y junta elástica de caucho. (material) | 1.000 | 35.70 | 35.70 |
| mo007 | h | Oficial plomero. (mano de obra) | 0.260 | 2.51 | 0.65 |
| mo099 | h | Ayudante plomero. (mano de obra) | 0.260 | 1.50 | 0.39 |
| % | % | Costes directos complementarios | 2 % | 36.74 | 0.73 |
|  |  | Costes directos |  |  | 37.47 |
