# Coladera sifónica de PVC de 110 mm de diámetro, con tapa ciega de acero inoxidable, empotrado

- Propiedad del archivo: CYPE INGENIEROS, S.A.
- Formato: FIEBDC-3/2002
- Ámbito geográfico: México
- Costes indirectos: 0.03 %
- Gastos generales: 13.00 %
- Beneficio industrial: 6.00 %
- IVA: 15.00 %

## I Instalaciones

### IS Evacuación de aguas

#### ISD Ramales

**ISD008** Ud Coladera sifónica de PVC de 110 mm de diámetro, con tapa ciega de acero inoxidable, empotrado.
Suministro e instalación de coladera sifónica de PVC de 110 mm de diámetro, con cinco entradas de 40 mm de diámetro y una salida de 50 mm de diámetro, con tapa ciega de acero inoxidable, empotrado. Totalmente montado, conexionado y probado por la empresa instaladora mediante las correspondientes pruebas de servicio (incluidas en este precio).
Incluye: Replanteo. Colocación de la coladera sifónica. Conexionado. Realización de pruebas de servicio.
Criterio de medición de proyecto: Número de unidades previstas, según documentación gráfica de Proyecto.
Criterio de medición de obra: Se medirá el número de unidades realmente ejecutadas según especificaciones de Proyecto.

| Código | Ud | Descripción | Rendimiento | Precio | Importe |
|---|---|---|---|---|---|
| mt36bsj010a | Ud | Coladera sifónica de PVC de 110 mm de diámetro, con cinco entradas de 40 mm de diámetro y una salida de 50 mm de diámetro, con tapa ciega de acero inoxidable. (material) | 1.000 | 7.35 | 7.35 |
| mo007 | h | Oficial plomero. (mano de obra) | 0.195 | 2.51 | 0.49 |
| mo099 | h | Ayudante plomero. (mano de obra) | 0.098 | 1.50 | 0.15 |
| % | % | Costes directos complementarios | 2 % | 7.99 | 0.16 |
|  |  | Costes directos |  |  | 8.15 |
