# Céspol de bote de PVC, insonorizado, de 110 mm de diámetro, con tapa ciega de acero inoxidable, empotrado

- Propiedad del archivo: CYPE INGENIEROS, S.A.
- Formato: FIEBDC-3/2002
- Ámbito geográfico: México
- Divisa: MXN
- Costes indirectos: 3.00 %
- Gastos generales: 13.00 %
- Beneficio industrial: 6.00 %
- IVA: 16.00 %

## I Instalaciones

### IS Evacuación de aguas

#### ISD Ramales

**ISD008** Ud Céspol de bote de PVC, insonorizado, de 110 mm de diámetro, con tapa ciega de acero inoxidable, empotrado.
Céspol de bote de PVC, insonorizado, de 110 mm de diámetro, con cinco entradas de 40 mm de diámetro y una salida de 50 mm de diámetro, con tapa ciega de acero inoxidable, empotrado. Incluso líquido limpiador y adhesivo para tubos y accesorios de PVC.
Incluye: Montaje, conexionado y comprobación de su correcto funcionamiento.
Criterio de cuantificación de proyecto: Número de unidades previstas, según documentación gráfica de Proyecto.
Criterio de cuantificación de obra: Se medirá el número de unidades realmente ejecutadas según especificaciones de Proyecto.

| Código | Ud | Descripción | Rendimiento | Precio | Importe |
|---|---|---|---|---|---|
| mt36bsq015a | Ud | Céspol de bote de PVC, insonorizado, de 110 mm de diámetro, con cinco entradas de 40 mm de diámetro y una salida de 50 mm de diámetro, con tapa ciega de acero inoxidable. (material) | 1.000 | 185.92 | 185.92 |
| mo008 | h | Oficial plomero. (mano de obra) | 0.203 | 80.58 | 16.36 |
| mo107 | h | Ayudante plomero. (mano de obra) | 0.101 | 47.30 | 4.78 |
| % | % | Herramienta menor | 2 % | 207.06 | 4.14 |
|  |  | Costes directos |  |  | 211.20 |
