# Compuerta cortafuegos rectangular

- Propiedad del archivo: CYPE INGENIEROS, S.A.
- Formato: FIEBDC-3/2002
- Ámbito geográfico: México
- Costes indirectos: 3.00 %
- Gastos generales: 13.00 %
- Beneficio industrial: 6.00 %
- IVA: 16.00 %

## I Instalaciones

### IS Instalación hidrosanitaria

#### ISG Ventilación mecánica para garajes

**ISG040** Ud Compuerta cortafuegos rectangular, basculante, con disparo automático para el cierre de secciones de incendio por fusible térmico tarado a 72°C, resistencia al fuego EI 120, de 200x200 mm, de acero galvanizado.
Incluye: Replanteo. Fijación a la muro divisorio interior. Conexión al ducto.

| Código | Ud | Descripción | Rendimiento | Precio | Importe |
|---|---|---|---|---|---|
| mt20cpf020aaa1 | Ud | Compuerta cortafuegos rectangular, basculante, con disparo automático para el cierre de secciones de incendio por fusible térmico tarado a 72°C, resistencia al fuego EI 120, de 200x200 mm, de acero galvanizado, conexión a ducto rectangular. (material) | 1.000 | 263.33 | 263.33 |
| mo009 | h | Oficial montador. (mano de obra) | 3.857 | 3.12 | 12.03 |
| mo075 | h | Ayudante montador. (mano de obra) | 3.857 | 2.13 | 8.22 |
| % | % | Costes directos complementarios | 2 % | 283.58 | 5.67 |
|  |  | Costes directos |  |  | 289.25 |
