# Extractor estático mecánico, de 153 mm de diámetro y 415 mm de altura, de 250 m³/h de caudal máximo, en vivienda unifamiliar

- Propiedad del archivo: CYPE INGENIEROS, S.A.
- Formato: FIEBDC-3/2002
- Ámbito geográfico: México
- Costes indirectos: 3.00 %
- Gastos generales: 13.00 %
- Beneficio industrial: 6.00 %
- IVA: 16.00 %

## I Instalaciones

### IS Instalación hidrosanitaria

#### ISH Ventilación híbrida para viviendas

**ISH030** Ud Extractor estático mecánico, de 153 mm de diámetro y 415 mm de altura, de 250 m³/h de caudal máximo, en vivienda unifamiliar.
Incluye: Replanteo. Colocación del aspirador.

| Código | Ud | Descripción | Rendimiento | Precio | Importe |
|---|---|---|---|---|---|
| mt20svi020a | Ud | Extractor estático mecánico, de 153 mm de diámetro y 415 mm de altura, de 250 m³/h de caudal máximo, 137 W de potencia máxima con motor de alimentación monofásica (230V/50Hz) y 900 r.p.m. de velocidad máxima. (material) | 1.000 | 665.30 | 665.30 |
| mt20svg100 | Ud | Material de fijación para ductos de ventilación. (material) | 1.000 | 2.55 | 2.55 |
| mo009 | h | Oficial montador. (mano de obra) | 0.260 | 3.12 | 0.81 |
| mo075 | h | Ayudante montador. (mano de obra) | 0.260 | 2.13 | 0.55 |
| % | % | Costes directos complementarios | 2 % | 669.21 | 13.38 |
|  |  | Costes directos |  |  | 682.59 |
