# Compuerta antirretorno, de plástico, de 200 mm de diámetro, para ventilación mecánica

- Propiedad del archivo: CYPE INGENIEROS, S.A.
- Formato: FIEBDC-3/2002
- Ámbito geográfico: México
- Costes indirectos: 3.00 %
- Gastos generales: 13.00 %
- Beneficio industrial: 6.00 %
- IVA: 16.00 %

## I Instalaciones

### IS Instalación hidrosanitaria

#### ISM Ventilación mecánica para viviendas

**ISM027** Ud Compuerta antirretorno, de plástico, de 200 mm de diámetro, para ventilación mecánica.
Incluye: Replanteo. Fijación y colocación de la compuerta entre el extractor y el ducto.

| Código | Ud | Descripción | Rendimiento | Precio | Importe |
|---|---|---|---|---|---|
| mt32exp050ee | Ud | Compuerta antirretorno, de plástico, de 200 mm de diámetro, con junta elástica. (material) | 1.000 | 35.94 | 35.94 |
| mo009 | h | Oficial montador. (mano de obra) | 0.325 | 3.12 | 1.01 |
| mo075 | h | Ayudante montador. (mano de obra) | 0.325 | 2.13 | 0.69 |
| % | % | Costes directos complementarios | 2 % | 37.64 | 0.75 |
|  |  | Costes directos |  |  | 38.39 |
