# Ventilador helicocentrífugo de perfil bajo

- Propiedad del archivo: CYPE INGENIEROS, S.A.
- Formato: FIEBDC-3/2002
- Ámbito geográfico: México
- Costes indirectos: 3.00 %
- Gastos generales: 13.00 %
- Beneficio industrial: 6.00 %
- IVA: 16.00 %

## I Instalaciones

### IS Instalación hidrosanitaria

#### ISM Ventilación mecánica para viviendas

**ISM040** Ud Ventilador helicocentrífugo de perfil bajo.
Incluye: Replanteo. Colocación y fijación del ventilador en línea. Conexionado.

| Código | Ud | Descripción | Rendimiento | Precio | Importe |
|---|---|---|---|---|---|
| mt42vsp030b | Ud | Ventilador helicocentrífugo de perfil bajo, de dos velocidades, potencia máxima de 24 W, caudal máximo de 240 m³/h, de 176 mm de diámetro y 303 mm de longitud, nivel de presión sonora de 31 dBA, para ductos de 100 mm de diámetro, formado por cuerpo de polipropileno, hélice de ABS, caja de bornes y motor para alimentación monofásica a 230 V y 50 Hz de frecuencia. (material) | 1.000 | 135.26 | 135.26 |
| mo003 | h | Oficial instalador de climatización. (mano de obra) | 0.260 | 3.12 | 0.81 |
| mo095 | h | Ayudante instalador de climatización. (mano de obra) | 0.260 | 2.12 | 0.55 |
| % | % | Costes directos complementarios | 2 % | 136.62 | 2.73 |
|  |  | Costes directos |  |  | 139.35 |
