# Válvula antirretorno de PVC de 125 mm de diámetro, con válvula antirretorno de polipropileno

- Propiedad del archivo: CYPE INGENIEROS, S.A.
- Formato: FIEBDC-3/2002
- Ámbito geográfico: México
- Costes indirectos: 0.03 %
- Gastos generales: 13.00 %
- Beneficio industrial: 6.00 %
- IVA: 15.00 %

## I Instalaciones

### IS Evacuación de aguas

#### ISS Colectores suspendidos

**ISS005** Ud Válvula antirretorno de PVC de 125 mm de diámetro, con válvula antirretorno de polipropileno.
Suministro y montaje de válvula antirretorno de PVC de 125 mm de diámetro, con válvula antirretorno de polipropileno, junta labiada y registro en la parte superior, colocada entre el albañal interior y el albañal exterior. Totalmente montada.
Incluye: Replanteo. Colocación de la válvula.
Criterio de medición de proyecto: Número de unidades previstas, según documentación gráfica de Proyecto.
Criterio de medición de obra: Se medirá el número de unidades realmente ejecutadas según especificaciones de Proyecto.

| Código | Ud | Descripción | Rendimiento | Precio | Importe |
|---|---|---|---|---|---|
| mt11pvj030b | Ud | Válvula antirretorno de PVC de 125 mm de diámetro, con válvula antirretorno de polipropileno, junta labiada y registro en la parte superior. (material) | 1.000 | 114.01 | 114.01 |
| mo007 | h | Oficial plomero. (mano de obra) | 0.524 | 2.51 | 1.32 |
| % | % | Costes directos complementarios | 2 % | 115.33 | 2.31 |
|  |  | Costes directos |  |  | 117.64 |
