# Céspol en línea

- Propiedad del archivo: CYPE INGENIEROS, S.A.
- Formato: FIEBDC-3/2002
- Ámbito geográfico: México
- Divisa: MXN
- Costes indirectos: 3.00 %
- Gastos generales: 13.00 %
- Beneficio industrial: 6.00 %
- IVA: 16.00 %

## I Instalaciones

### IS Evacuación de aguas

#### ISS Albañales suspendidos

**ISS008** Ud Céspol en línea.
Céspol en línea de PVC, color teja, registrable, con unión macho/hembra, de 110 mm de diámetro, colocado entre el albañal interior y el albañal exterior.
Incluye: Montaje, conexionado y comprobación de su correcto funcionamiento.
Criterio de cuantificación de proyecto: Número de unidades previstas, según documentación gráfica de Proyecto.
Criterio de cuantificación de obra: Se medirá el número de unidades realmente ejecutadas según especificaciones de Proyecto.

| Código | Ud | Descripción | Rendimiento | Precio | Importe |
|---|---|---|---|---|---|
| mt11var120a | Ud | Céspol en línea de PVC, color teja, registrable, con unión macho/hembra, de 110 mm de diámetro. (material) | 1.000 | 831.09 | 831.09 |
| mo008 | h | Oficial plomero. (mano de obra) | 0.480 | 123.28 | 59.17 |
| % | % | Herramienta menor | 2 % | 890.26 | 17.81 |
|  |  | Costes directos |  |  | 908.07 |
