# Ducto semirrígido de chapa de aluminio, de 125 mm de diámetro, para instalación de ventilación

- Propiedad del archivo: CYPE INGENIEROS, S.A.
- Formato: FIEBDC-3/2002
- Ámbito geográfico: México
- Costes indirectos: 3.00 %
- Gastos generales: 13.00 %
- Beneficio industrial: 6.00 %
- IVA: 16.00 %

## I Instalaciones

### IS Instalación hidrosanitaria

#### ISV Ductos de admisión y extracción para ventilación

**ISV210** m Ducto semirrígido de chapa de aluminio, de 125 mm de diámetro, para instalación de ventilación.
Incluye: Replanteo y trazado del ducto. Presentación de tubos, accesorios y piezas especiales. Colocación y fijación de tubos, accesorios y piezas especiales. Realización de pruebas de servicio.

| Código | Ud | Descripción | Rendimiento | Precio | Importe |
|---|---|---|---|---|---|
| mt20csa420a | Ud | Material auxiliar para montaje y sujeción a la obra de los ductos semirrígidos de chapa de aluminio, de 125 mm de diámetro. (material) | 1.000 | 0.38 | 0.38 |
| mt20csa020ac | m | Tubo semirrígido de chapa de aluminio engatillada en espiral, de 125 mm de diámetro, temperatura de trabajo de 250°C y puntas de temperatura de hasta 350°C, clase A1, con el precio incrementado el 10% en concepto de accesorios y piezas especiales. (material) | 1.000 | 8.41 | 8.41 |
| op00ato010 |  | Atornillador. | 1.000 | 0.00 | 0.00 |
| op00mar010 |  | Martillo. | 1.000 | 0.00 | 0.00 |
| op00tal010 |  | Taladro. | 1.000 | 0.00 | 0.00 |
| mo009 | h | Oficial montador. (mano de obra) | 0.155 | 3.12 | 0.48 |
| mo075 | h | Ayudante montador. (mano de obra) | 0.077 | 2.13 | 0.16 |
| % | % | Costes directos complementarios | 2 % | 9.43 | 0.19 |
|  |  | Costes directos |  |  | 9.62 |
